# Desmontagem de centralização de contadores

- Propriedade do ficheiro: CYPE Ingenieros S.A.
- Formato: FIEBDC-3/2016
- Programa: Gerador de preços para construção civil. CYPE Ingenieros, S.A.
- Data: 19/04/2024
- Âmbito geográfico: Moçambique
- Moeda: MZN
- Custos indirectos: 3 %
- IVA: 17 %

## D Demolições

### DI Instalações

#### DIE Eléctricas

**DIE040** Ud Desmontagem de centralização de contadores.
Desmontagem de centralização de contadores instalada em quarto ou armário de contadores, formada por 2 módulos, com meios manuais, e carga manual para camião ou contentor.
Inclui: Desmontagem do elemento. Remoção e armazenamento do material desmontado. Limpeza dos restos da obra. Carga manual do material desmontado e restos da obra para camião ou contentor.
Critério de medição de projecto: Número de unidades previstas, segundo documentação gráfica de Projecto.
Critério de medição de obra: Será medido o número de unidades realmente desmontadas segundo especificações de Projecto.

| Código | Un | Descrição | Rendimento | Preço | Importância |
|---|---|---|---|---|---|
| mo003 | h | Oficial de 1ª electricista. (mão de obra) | 0.163 | 136.52 | 22.253 |
| mo102 | h | Ajudante de electricista. (mão de obra) | 0.163 | 99.12 | 16.157 |
| % | % | Custos directos complementares | 2 % | 38.410 | 0.768 |
|  |  | Custos directos |  |  | 39.178 |

Resíduos:
- demolição: ruo170203 Plástico. (componente de resíduo); rendimento 4.8 kg; Código LER 17 02 03; Massa do elemento 1 kg; Volume 0.001667 m3
- demolição: ruo170407 Mistura de metais. (componente de resíduo); rendimento 5.2 kg; Código LER 17 04 07; Massa do elemento 1 kg; Volume 0.000667 m3
- demolição: ruo170411 Cabos não abrangidos em 17 04 10. (componente de resíduo); rendimento 0.45 kg; Código LER 17 04 11; Massa do elemento 1 kg; Volume 0.000667 m3
