# Desmontagem de quadro eléctrico

- Propriedade do ficheiro: CYPE Ingenieros S.A.
- Formato: FIEBDC-3/2016
- Programa: Gerador de preços para construção civil. CYPE Ingenieros, S.A.
- Data: 31/10/2024
- Âmbito geográfico: Moçambique
- Moeda: MZN
- Custos indirectos: 3 %
- IVA: 17 %

## D Demolições

### DI Instalações

#### DIE Eléctricas

**DIE104** Ud Desmontagem de quadro eléctrico.
Desmontagem de quadro eléctrico embebido para dispositivos gerais e individuais de comando e protecção, com meios manuais, e carga manual para camião ou contentor.
Inclui: Desmontagem do elemento. Remoção e armazenamento do material desmontado. Limpeza dos restos da obra. Carga manual do material desmontado e restos da obra para camião ou contentor.
Critério de medição de projecto: Número de unidades previstas, segundo documentação gráfica de Projecto.
Critério de medição de obra: Será medido o número de unidades realmente desmontadas segundo especificações de Projecto.

| Código | Un | Descrição | Rendimento | Preço | Importância |
|---|---|---|---|---|---|
| mo003 | h | Oficial de 1ª electricista. (mão de obra) | 0.66 | 138.06 | 91.120 |
| mo102 | h | Ajudante de electricista. (mão de obra) | 0.382 | 100.25 | 38.296 |
| % | % | Custos directos complementares | 2 % | 129.416 | 2.588 |
|  |  | Custos directos |  |  | 132.004 |

Resíduos:
- demolição: ruo170203 Plástico. (componente de resíduo); rendimento 1.3 kg; Código LER 17 02 03; Massa do elemento 1 kg; Volume 0.001667 m3
- demolição: ruo170407 Mistura de metais. (componente de resíduo); rendimento 0.6 kg; Código LER 17 04 07; Massa do elemento 1 kg; Volume 0.000667 m3
- demolição: ruo170411 Cabos não abrangidos em 17 04 10. (componente de resíduo); rendimento 0.1 kg; Código LER 17 04 11; Massa do elemento 1 kg; Volume 0.000667 m3
