# Desmontagem de sprinkler

- Propriedade do ficheiro: CYPE Ingenieros S.A.
- Formato: FIEBDC-3/2016
- Programa: Gerador de preços para construção civil. CYPE Ingenieros, S.A.
- Data: 19/04/2024
- Âmbito geográfico: Moçambique
- Moeda: MZN
- Custos indirectos: 3 %
- IVA: 17 %

## D Demolições

### DI Instalações

#### DIO Contra incêndios

**DIO092** Ud Desmontagem de sprinkler.
Desmontagem de sprinkler automático localizado em tubagem de distribuição de água para sistema fixo de extinção de incêndios, com meios manuais, sem deteriorar os elementos construtivos aos quais possa estar fixado, e carga manual para camião ou contentor.
Inclui: Desmontagem do elemento. Obturação das tubagens ligadas ao elemento. Remoção e armazenamento do material desmontado. Limpeza dos restos da obra. Carga manual do material desmontado e restos da obra para camião ou contentor.
Critério de medição de projecto: Número de unidades previstas, segundo documentação gráfica de Projecto.
Critério de medição de obra: Será medido o número de unidades realmente desmontadas segundo especificações de Projecto.

| Código | Un | Descrição | Rendimento | Preço | Importância |
|---|---|---|---|---|---|
| mo107 | h | Ajudante de canalizador. (mão de obra) | 0.136 | 99.12 | 13.480 |
| % | % | Custos directos complementares | 2 % | 13.480 | 0.270 |
|  |  | Custos directos |  |  | 13.750 |

Resíduos:
- demolição: ruo170407 Mistura de metais. (componente de resíduo); rendimento 0.27 kg; Código LER 17 04 07; Massa do elemento 1 kg; Volume 0.000667 m3
- demolição: ruo170904 Mistura de resíduos de construção e demolição não abrangidos em 17 09 01, 17 09 02 e 17 09 03. (componente de resíduo); rendimento 0.03 kg; Código LER 17 09 04; Massa do elemento 1 kg; Volume 0.000667 m3
