# Demolição de pavimento exterior de placas de borracha

- Propriedade do ficheiro: CYPE Ingenieros S.A.
- Formato: FIEBDC-3/2016
- Programa: Gerador de preços para construção civil. CYPE Ingenieros, S.A.
- Data: 31/10/2024
- Âmbito geográfico: Moçambique
- Moeda: MZN
- Custos indirectos: 3 %
- IVA: 17 %

## D Demolições

### DM Pavimentos

#### DMX Pavimentos exteriores

**DMX100** m² Demolição de pavimento exterior de placas de borracha.
Demolição de pavimento exterior de placas de borracha, com meios manuais, e carga manual para camião ou contentor.
Critérios considerados na determinação do preço da unidade de obra: O preço não inclui a demolição da base suporte.
Inclui: Demolição do elemento. Fragmentação do entulho em peças manejáveis. Remoção e acumulação de entulho. Limpeza dos restos da obra. Carga manual de entulho para camião ou contentor.
Critério de medição de projecto: Superfície medida segundo documentação gráfica de Projecto.
Critério de medição de obra: Medir-se-á a superfície realmente demolida segundo especificações de Projecto.

| Código | Un | Descrição | Rendimento | Preço | Importância |
|---|---|---|---|---|---|
| mo112 | h | Operário especializado construção. (mão de obra) | 0.142 | 98.35 | 13.966 |
| mo113 | h | Operário não qualificado construção. (mão de obra) | 0.292 | 96.77 | 28.257 |
| % | % | Custos directos complementares | 2 % | 42.223 | 0.844 |
|  |  | Custos directos |  |  | 43.067 |
