# Demolição de laroz de cobertura inclinada

- Propriedade do ficheiro: CYPE Ingenieros S.A.
- Formato: FIEBDC-3/2016
- Programa: Gerador de preços para construção civil. CYPE Ingenieros, S.A.
- Data: 31/10/2024
- Âmbito geográfico: Moçambique
- Moeda: MZN
- Custos indirectos: 3 %
- IVA: 17 %

## D Demolições

### DQ Coberturas

#### DQR Remates

**DQR030** m Demolição de laroz de cobertura inclinada.
Demolição de laroz de cobertura inclinada, localizado a uma altura maior que 40 m, com meios manuais, sem afectar a estabilidade dos elementos constructivos contiguos, e carga manual para camião ou contentor.
Inclui: Demolição do elemento. Fragmentação do entulho em peças manejáveis. Remoção e acumulação de entulho. Limpeza dos restos da obra. Carga manual de entulho para camião ou contentor.
Critério de medição de projecto: Comprimento medido segundo documentação gráfica de Projecto.
Critério de medição de obra: Será medido o comprimento realmente demolido segundo especificações de Projecto.

| Código | Un | Descrição | Rendimento | Preço | Importância |
|---|---|---|---|---|---|
| mo113 | h | Operário não qualificado construção. (mão de obra) | 0.136 | 96.77 | 13.161 |
| % | % | Custos directos complementares | 2 % | 13.161 | 0.263 |
|  |  | Custos directos |  |  | 13.424 |

Resíduos:
- demolição: ruo170404 Zinco. (componente de resíduo); rendimento 1.944 kg; Código LER 17 04 04; Massa do elemento 1 kg; Volume 0.000667 m3
