# Desmontagem de degrau em escada metálica

- Propriedade do ficheiro: CYPE Ingenieros S.A.
- Formato: FIEBDC-3/2016
- Programa: Gerador de preços para construção civil. CYPE Ingenieros, S.A.
- Data: 19/04/2024
- Âmbito geográfico: Moçambique
- Moeda: MZN
- Custos indirectos: 3 %
- IVA: 17 %

## D Demolições

### DR Revestimentos

#### DRE Escadas

**DRE020** m Desmontagem de degrau em escada metálica.
Desmontagem de degrau de madeira em escada metálica, com meios manuais, sem afectar a estabilidade estrutural e deixando-a preparada para receber um novo degrau, e carga manual para camião ou contentor.
Inclui: Desmontagem do elemento. Remoção e armazenamento do material desmontado. Limpeza dos restos da obra. Carga manual do material desmontado e restos da obra para camião ou contentor.
Critério de medição de projecto: Comprimento medido segundo documentação gráfica de Projecto.
Critério de medição de obra: Será medido o comprimento realmente desmontado segundo especificações de Projecto.

| Código | Un | Descrição | Rendimento | Preço | Importância |
|---|---|---|---|---|---|
| mo113 | h | Operário não qualificado construção. (mão de obra) | 0.206 | 95.68 | 19.710 |
| % | % | Custos directos complementares | 2 % | 19.710 | 0.394 |
|  |  | Custos directos |  |  | 20.104 |

Resíduos:
- demolição: ruo170201 Madeira. (componente de resíduo); rendimento 3.58 kg; Código LER 17 02 01; Massa do elemento 1 kg; Volume 0.000909 m3
