# Eliminação de emboço em paramento exterior

- Propriedade do ficheiro: CYPE Ingenieros S.A.
- Formato: FIEBDC-3/2016
- Programa: Gerador de preços para construção civil. CYPE Ingenieros, S.A.
- Data: 19/04/2024
- Âmbito geográfico: Moçambique
- Moeda: MZN
- Custos indirectos: 3 %
- IVA: 17 %

## D Demolições

### DR Revestimentos

#### DRF Revestimentos contínuos

**DRF010** m² Eliminação de emboço em paramento exterior.
Eliminação de emboço cal, aplicado sobre paramento horizontal exterior de mais de 3 m de altura, com martelo eléctrico, sem deteriorar a superfície suporte, que ficará a descoberto e preparada para o seu revestimento posterior, e carga manual para camião ou contentor.
Inclui: Eliminação do revestimento. Remoção e acumulação de entulho. Limpeza dos restos da obra. Carga manual de entulho para camião ou contentor.
Critério de medição de projecto: Superfície medida segundo documentação gráfica de Projecto.
Critério de medição de obra: Medir-se-á a superfície realmente demolida segundo especificações de Projecto.

| Código | Un | Descrição | Rendimento | Preço | Importância |
|---|---|---|---|---|---|
| mq05mai040 | h | Martelo eléctrico. (equipamento) | 0.522 | 111.16 | 58.026 |
| mo113 | h | Operário não qualificado construção. (mão de obra) | 0.686 | 95.68 | 65.636 |
| % | % | Custos directos complementares | 2 % | 123.662 | 2.473 |
|  |  | Custos directos |  |  | 126.135 |

Resíduos:
- demolição: ruo170101 Betão (betões, argamassas e pré-fabricados). (componente de resíduo); rendimento 28.5 kg; Código LER 17 01 01; Massa do elemento 1 kg; Volume 0.000667 m3
