# Demolição de tecto falso de caniço

- Propriedade do ficheiro: CYPE Ingenieros S.A.
- Formato: FIEBDC-3/2016
- Programa: Gerador de preços para construção civil. CYPE Ingenieros, S.A.
- Data: 19/04/2024
- Âmbito geográfico: Moçambique
- Moeda: MZN
- Custos indirectos: 3 %
- IVA: 17 %

## D Demolições

### DR Revestimentos

#### DRT Tectos falsos

**DRT010** m² Demolição de tecto falso de caniço.
Demolição de tecto falso de caniço revestido com gesso, situado a uma altura menor de 4 m, com meios manuais, sem deteriorar os elementos construtivos contíguos, e carga manual para camião ou contentor.
Inclui: Demolição do elemento. Fragmentação do entulho em peças manejáveis. Remoção e acumulação de entulho. Limpeza dos restos da obra. Carga manual de entulho para camião ou contentor.
Critério de medição de projecto: Superfície medida segundo documentação gráfica de Projecto.
Critério de medição de obra: Medir-se-á a superfície realmente demolida segundo especificações de Projecto.

| Código | Un | Descrição | Rendimento | Preço | Importância |
|---|---|---|---|---|---|
| mo113 | h | Operário não qualificado construção. (mão de obra) | 0.377 | 95.68 | 36.071 |
| % | % | Custos directos complementares | 2 % | 36.071 | 0.721 |
|  |  | Custos directos |  |  | 36.792 |

Resíduos:
- demolição: ruo170802 Materiais de construção à base de gesso não abrangidos em 17 08 01. (componente de resíduo); rendimento 5.45 kg; Código LER 17 08 02; Massa do elemento 1 kg; Volume 0.001 m3
- demolição: ruo170904 Mistura de resíduos de construção e demolição não abrangidos em 17 09 01, 17 09 02 e 17 09 03. (componente de resíduo); rendimento 4.22 kg; Código LER 17 09 04; Massa do elemento 1 kg; Volume 0.000667 m3
