# Demolição de tecto falso contínuo de placas de gesso ou de escaiola

- Propriedade do ficheiro: CYPE Ingenieros S.A.
- Formato: FIEBDC-3/2016
- Programa: Gerador de preços para construção civil. CYPE Ingenieros, S.A.
- Data: 19/04/2024
- Âmbito geográfico: Moçambique
- Moeda: MZN
- Custos indirectos: 3 %
- IVA: 17 %

## D Demolições

### DR Revestimentos

#### DRT Tectos falsos

**DRT020** m² Demolição de tecto falso contínuo de placas de gesso ou de escaiola.
Demolição de tecto falso contínuo de placas de gesso ou de escaiola, situado a uma altura menor de 4 m, com meios manuais, sem deteriorar os elementos construtivos contíguos, e carga manual para camião ou contentor.
Critérios considerados na determinação do preço da unidade de obra: O preço inclui a demolição da estrutura metálica de fixação, das vigas falsas e dos remates.
Inclui: Demolição do elemento. Fragmentação do entulho em peças manejáveis. Remoção e acumulação de entulho. Limpeza dos restos da obra. Carga manual de entulho para camião ou contentor.
Critério de medição de projecto: Superfície medida segundo documentação gráfica de Projecto.
Critério de medição de obra: Medir-se-á a superfície realmente demolida segundo especificações de Projecto.

| Código | Un | Descrição | Rendimento | Preço | Importância |
|---|---|---|---|---|---|
| mo113 | h | Operário não qualificado construção. (mão de obra) | 0.439 | 95.68 | 42.004 |
| % | % | Custos directos complementares | 2 % | 42.004 | 0.840 |
|  |  | Custos directos |  |  | 42.844 |

Resíduos:
- demolição: ruo170802 Materiais de construção à base de gesso não abrangidos em 17 08 01. (componente de resíduo); rendimento 17.45 kg; Código LER 17 08 02; Massa do elemento 1 kg; Volume 0.001 m3
- demolição: ruo170904 Mistura de resíduos de construção e demolição não abrangidos em 17 09 01, 17 09 02 e 17 09 03. (componente de resíduo); rendimento 0.22 kg; Código LER 17 09 04; Massa do elemento 1 kg; Volume 0.000667 m3
