# Desmontagem de poste de iluminação

- Propriedade do ficheiro: CYPE Ingenieros S.A.
- Formato: FIEBDC-3/2016
- Programa: Gerador de preços para construção civil. CYPE Ingenieros, S.A.
- Data: 19/04/2024
- Âmbito geográfico: Moçambique
- Moeda: MZN
- Custos indirectos: 3 %
- IVA: 17 %

## D Demolições

### DU Infra-estruturas no logradouro

#### DUI Iluminacão exterior

**DUI030** Ud Desmontagem de poste de iluminação.
Desmontagem de poste de iluminação com coluna de plástico, de até 4 m de altura, com recuperação de material para localização posterior em outro local, sendo a ordem de execução do processo inversa à da sua instalação, e carga manual para camião ou contentor.
Critérios considerados na determinação do preço da unidade de obra: O preço inclui o desmontagem dos acessórios e dos elementos de fixação, mas não inclui a demolição da fundação.
Inclui: Desmontagem do elemento. Classificação e etiquetagem. Armazenamento dos materiais a reutilizar. Carga manual do material a reutilizar para camião. Remoção e acumulação dos restos de obra. Limpeza dos restos da obra. Carga manual dos restos de obra para camião ou contentor.
Critério de medição de projecto: Número de unidades previstas, segundo documentação gráfica de Projecto.
Critério de medição de obra: Será medido o número de unidades realmente desmontadas segundo especificações de Projecto.

| Código | Un | Descrição | Rendimento | Preço | Importância |
|---|---|---|---|---|---|
| mq04cag010a | h | Camião com grua de carga máxima 6 t. (equipamento) | 0.464 | 1963.13 | 910.892 |
| mo003 | h | Oficial de 1ª electricista. (mão de obra) | 0.136 | 136.52 | 18.567 |
| mo102 | h | Ajudante de electricista. (mão de obra) | 0.136 | 99.12 | 13.480 |
| mo112 | h | Operário especializado construção. (mão de obra) | 0.429 | 97.25 | 41.720 |
| mo113 | h | Operário não qualificado construção. (mão de obra) | 0.107 | 95.68 | 10.238 |
| % | % | Custos directos complementares | 2 % | 994.897 | 19.898 |
|  |  | Custos directos |  |  | 1014.795 |
