# Demolição de muro de alvenaria em vedação de terreno

- Propriedade do ficheiro: CYPE Ingenieros S.A.
- Formato: FIEBDC-3/2016
- Programa: Gerador de preços para construção civil. CYPE Ingenieros, S.A.
- Data: 19/04/2024
- Âmbito geográfico: Moçambique
- Moeda: MZN
- Custos indirectos: 3 %
- IVA: 17 %

## D Demolições

### DU Infra-estruturas no logradouro

#### DUV Vedações

**DUV020** m³ Demolição de muro de alvenaria em vedação de terreno.
Demolição de muro de alvenaria de tijolo cerâmico maciço, em vedação de terreno, através de retroescavadora com martelo demolidor, e carga mecânica de entulho para camião ou contentor.
Critérios considerados na determinação do preço da unidade de obra: O preço não inclui a demolição da fundação.
Inclui: Demolição do elemento. Fragmentação do entulho em peças manejáveis. Remoção e acumulação de entulho. Limpeza dos restos da obra. Carga mecânica de entulho para camião ou contentor.
Critério de medição de projecto: Volume medido segundo documentação gráfica de Projecto.
Critério de medição de obra: Será medido o volume realmente demolido segundo especificações de Projecto.

| Código | Un | Descrição | Rendimento | Preço | Importância |
|---|---|---|---|---|---|
| mq01exn050c | h | Retroescavadora sobre pneus, de 85 kW, com martelo demolidor. (equipamento) | 0.139 | 2580.46 | 358.684 |
| mq01ret010 | h | Miniretroescavadora sobre pneus de 15 kW. (equipamento) | 0.07 | 1625.69 | 113.798 |
| mo113 | h | Operário não qualificado construção. (mão de obra) | 0.069 | 95.68 | 6.602 |
| % | % | Custos directos complementares | 2 % | 479.084 | 9.582 |
|  |  | Custos directos |  |  | 488.666 |

Resíduos:
- demolição: ruo170101 Betão (betões, argamassas e pré-fabricados). (componente de resíduo); rendimento 354.667 kg; Código LER 17 01 01; Massa do elemento 1 kg; Volume 0.000667 m3
- demolição: ruo170102 Tijolos. (componente de resíduo); rendimento 2225.66 kg; Código LER 17 01 02; Massa do elemento 1 kg; Volume 0.0008 m3
