# Aço em madres metálicas

- Propriedade do ficheiro: CYPE Ingenieros S.A.
- Formato: FIEBDC-3/2016
- Programa: Gerador de preços para construção civil. CYPE Ingenieros, S.A.
- Data: 31/10/2024
- Âmbito geográfico: Moçambique
- Moeda: MZN
- Custos indirectos: 3 %
- IVA: 17 %

## E Estruturas

### EA Metálicas

#### EAT Estruturas para coberturas

**EAT030** kg Aço em madres metálicas.
Aço NP EN 10162 S235JRC, em madres metálicas formadas por peças simples de perfis enformados a frio das séries omega, L, U, C ou Z, acabamento galvanizado, fixadas às asnas com ligações soldadas em obra.
Critérios considerados na determinação do preço da unidade de obra: O preço inclui as soldaduras, os cortes, os desperdícios, as peças especiais, os casquilhos e os elementos auxiliares de montagem, mas não inclui a chapa ou painel que actuará como cobertura.
Inclui: Marcação da disposição das madres sobre as asnas. Colocação das madres sobre as asnas. Aprume e nivelação definitivos. Execução das ligações soldadas.
Critério de medição de projecto: Peso nominal medido segundo documentação gráfica de Projecto.
Critério de medição de obra: Determinar-se-á, a partir do peso obtido em balança oficial das unidades chegadas à obra, o peso das unidades realmente executadas segundo especificações de Projecto.

| Código | Un | Descrição | Rendimento | Preço | Importância |
|---|---|---|---|---|---|
| mt07ali010a | kg | Aço NP EN 10162 S235JRC, para madre formada por peça simples, em perfis enformados a frio das séries omega, L, U, C ou Z, galvanizado, inclusive acessórios, parafusos e elementos de ancoragem. (material) | 1 | 100.05 | 100.050 |
| mq08sol010 | h | Equipamento de oxicorte, com acetileno como combustível e oxigénio como comburente. (equipamento) | 0.041 | 295.17 | 12.102 |
| mo047 | h | Oficial de 1ª montador de estruturas metálicas. (mão de obra) | 0.048 | 139.83 | 6.712 |
| mo094 | h | Ajudante de montador de estruturas metálicas. (mão de obra) | 0.027 | 104.45 | 2.820 |
| % | % | Custos directos complementares | 2 % | 121.684 | 2.434 |
|  |  | Custos directos |  |  | 124.118 |

Resíduos:
- colocação: mt07ali010a; factor de resíduo 0.0045

## Recursos

**mt07ali010a** kg Aço NP EN 10162 S235JRC
Dados técnicos: Custo energético 9.830 MJ; Emissão de CO2 0.510 kg; Código LER 17 04 05; Massa do elemento 1 kg; Volume 0.000476 m3
