# Aço laminado a quente para reforço estrutural

- Propriedade do ficheiro: CYPE Ingenieros S.A.
- Formato: FIEBDC-3/2016
- Programa: Gerador de preços para construção civil. CYPE Ingenieros, S.A.
- Data: 19/04/2024
- Âmbito geográfico: Moçambique
- Moeda: MZN
- Custos indirectos: 3 %
- IVA: 17 %

## E Estruturas

### EA Metálicas

#### EAZ Reforços

**EAZ010** kg Aço laminado a quente para reforço estrutural.
Aço laminado EN 10025 S235JR, em peça composta de perfis laminados a quente das séries IPN, IPE, HEB, HEA, HEM e UPN, acabamento galvanizado a quente, moldando elementos de ancoragem, trabalhado em oficina e fixado mecanicamente com parafusos de aço normalizados segundo EN ISO 898-1, para reforço estrutural colocado a uma altura de mais de 3 m.
Critérios considerados na determinação do preço da unidade de obra: O preço inclui os parafusos, os cortes, os desperdícios, as peças especiais, os casquilhos e os elementos auxiliares de montagem.
Inclui: Limpeza e preparação do plano de apoio. Marcação dos eixos. Colocação e fixação provisória do elemento. Nivelação e aprume. Execução dos furos. Execução das ligações aparafusadas.
Critério de medição de projecto: Peso nominal medido segundo documentação gráfica de Projecto.
Critério de medição de obra: Determinar-se-á, a partir do peso obtido em balança oficial das unidades chegadas à obra, o peso das unidades realmente executadas segundo especificações de Projecto.

| Código | Un | Descrição | Rendimento | Preço | Importância |
|---|---|---|---|---|---|
| mt07ala240nf | kg | Aço laminado EN 10025 S235JR, em peça composta de perfis laminados a quente das séries IPN, IPE, HEB, HEA, HEM e UPN, acabamento galvanizado a quente, moldando elementos de ancoragem, trabalhado em oficina, para fixar em obra mecanicamente com parafusos de aço normalizados segundo EN ISO 898-1, de aplicação em reforços estruturais. (material) | 1 | 177.83 | 177.830 |
| mo047 | h | Oficial de 1ª montador de estruturas metálicas. (mão de obra) | 0.017 | 138.26 | 2.350 |
| mo094 | h | Ajudante de montador de estruturas metálicas. (mão de obra) | 0.017 | 103.28 | 1.756 |
| % | % | Custos directos complementares | 2 % | 181.936 | 3.639 |
|  |  | Custos directos |  |  | 185.575 |

Resíduos:
- colocação: mt07ala240nf; factor de resíduo 0.0045

## Recursos

**mt07ala240nf** kg Aço laminado EN 10025 S235JR
Dados técnicos: Custo energético 9.830 MJ; Emissão de CO2 0.510 kg; Código LER 17 04 05; Massa do elemento 1 kg; Volume 0.000476 m3
