# Preparação da superfície das armaduras em elementos de betão armado

- Propriedade do ficheiro: CYPE Ingenieros S.A.
- Formato: FIEBDC-3/2016
- Programa: Gerador de preços para construção civil. CYPE Ingenieros, S.A.
- Data: 31/10/2024
- Âmbito geográfico: Moçambique
- Moeda: MZN
- Custos indirectos: 3 %
- IVA: 17 %

## E Estruturas

### EH Betão armado

#### EHK Preparação da superfície

**EHK040** m² Preparação da superfície das armaduras em elementos de betão armado.
Preparação da superfície das armaduras, para a posterior aplicação de produtos reparadores e protectores, eliminando a sujidade superficial, a ferrugem e toda substância que possa diminuir a aderência entre as armaduras e o material de reparação a aplicar, até alcançar um grau de preparação Sa 2 ½ segundo EN ISO 8501-1, através de escovado com escova de arame, e carga manual do entulho gerado para camião ou contentor.
Inclui: Aplicação do dissolvente de gorduras. Escovado com escova de arame. Limpeza da superfície suporte. Remoção e acumulação dos restos gerados. Carga dos restos gerados para camião ou contendor.
Critério de medição de projecto: Superfície medida segundo documentação gráfica de Projecto.
Critério de medição de obra: Medir-se-á a superfície realmente executada segundo especificações de Projecto.

| Código | Un | Descrição | Rendimento | Preço | Importância |
|---|---|---|---|---|---|
| mt08lim050 | l | Dissolvente de tricloroetileno, para óleos, gorduras e resinas. (material) | 0.1 | 441.38 | 44.138 |
| mo112 | h | Operário especializado construção. (mão de obra) | 0.206 | 98.35 | 20.260 |
| % | % | Custos directos complementares | 2 % | 64.398 | 1.288 |
|  |  | Custos directos |  |  | 65.686 |

Resíduos:
- colocação: mt08lim050 Dissolvente de tricloroetileno, para óleos, gorduras e resinas; factor de resíduo 0.055

## Recursos

**mt08lim050** l Dissolvente de tricloroetileno, para óleos, gorduras e resinas
Dados técnicos: Custo energético 106.374 MJ; Emissão de CO2 15.707 kg; Código LER 08 01 21; Massa do elemento 1.06 kg; Volume 0.001178 m3
Resíduos:
- embalagem: re150104 Embalagens de metal. (componente de resíduo); rendimento 0.038 kg; Código LER 15 01 04; Massa do elemento 1 kg; Volume 0.001667 m3
