# Reforço de pilar de betão armado, com perfis metálicos sem presilhas

- Propriedade do ficheiro: CYPE Ingenieros S.A.
- Formato: FIEBDC-3/2016
- Programa: Gerador de preços para construção civil. CYPE Ingenieros, S.A.
- Data: 31/10/2024
- Âmbito geográfico: Moçambique
- Moeda: MZN
- Custos indirectos: 3 %
- IVA: 17 %

## E Estruturas

### EH Betão armado

#### EHP Reforços com perfis metálicos

**EHP010** m Reforço de pilar de betão armado, com perfis metálicos sem presilhas.
Reforço de pilar de betão armado de 30x30 cm, com perfis de aço S275JR, laminados a quente, série L 40x4, com camada de primário anticorrosivo, dispostos nas arestas do pilar e unidos nas quatro faces através de presilhas metálicas de 20x4 mm, soldadas "in situ", cada 25 cm, com ajuste vertical das cantoneiras sobre as arestas do pilar utilizando adesivo tixotrópico de dois componentes à base de resina epóxi, até assegurar que se encontram solidamente aderidas, fornecimento de material de soldadura segundo EN ISO 2560 e soldadura do conjunto, assegurando-se um efeito de confinamento activo sobre o betão original.
Inclui: Implantação da posição dos reforços e presilhas. Limpeza e saneamento das arestas do pilar. Aplicação da cola. Colocação e fixação provisória dos perfis. Colocação das presilhas com soldadura. Execução das uniões.
Critério de medição de projecto: Comprimento medido entre eixos, segundo documentação gráfica de Projecto.
Critério de medição de obra: Medir-se-á, a eixos, o comprimento realmente executado segundo especificações de Projecto.

| Código | Un | Descrição | Rendimento | Preço | Importância |
|---|---|---|---|---|---|
| mt09reh120a | kg | Adesivo tixotrópico de dois componentes à base de resina epóxi, para a correcta ligação entre o betão fresco e o betão endurecido ou para melhorar a aderência do betão endurecido e o aço, segundo NP EN 1504-7. (material) | 0.48 | 531.5 | 255.120 |
| mt07ala140aga | m | Perfil de aço EN 10025 S275JR, série L 40x4, laminado a quente, para aplicações estruturais. Trabalhado e montado em oficina, para colocar em obra. (material) | 4.4 | 266.14 | 1171.016 |
| mt07ala111ba | m | Placa de aço laminado EN 10025 S275JR, em perfil plano laminado a quente, de 20x4 mm, para aplicações estruturais. (material) | 5.9 | 80.86 | 477.074 |
| mt27pfi010 | l | Primário de secagem rápida, formulado com resinas alquídicas modificadas e fosfato de zinco. (material) | 0.024 | 462.99 | 11.112 |
| mq08sol020 | h | Equipamentos e elementos auxiliares para soldadura eléctrica. (equipamento) | 0.116 | 122.44 | 14.203 |
| mo047 | h | Oficial de 1ª montador de estruturas metálicas. (mão de obra) | 1.284 | 139.83 | 179.542 |
| mo094 | h | Ajudante de montador de estruturas metálicas. (mão de obra) | 1.284 | 104.45 | 134.114 |
| % | % | Custos directos complementares | 2 % | 2242.181 | 44.844 |
|  |  | Custos directos |  |  | 2287.025 |

Resíduos:
- colocação: mt09reh120a; factor de resíduo 0.03
- colocação: mt07ala140aga; factor de resíduo 0.015
- colocação: mt07ala111ba Placa de aço laminado EN 10025 S275JR, em perfil plano laminado a quente, de 20x4 mm, para aplicações estruturais; factor de resíduo 0.015
- colocação: mt27pfi010 Primário de secagem rápida, formulado com resinas alquídicas modificadas e fosfato de zinco; factor de resíduo 0.06

## Recursos

**mt09reh120a** kg Adesivo tixotrópico de dois componentes à base de resina epóxi
Dados técnicos: Custo energético 86.761 MJ; Emissão de CO2 3.294 kg; Código LER 17 09 04; Massa do elemento 1 kg; Volume 0.000667 m3
Resíduos:
- embalagem: re170203 Plástico. (componente de resíduo); rendimento 0.003 kg; Código LER 17 02 03; Massa do elemento 1 kg; Volume 0.001667 m3

**mt07ala140aga** m Perfil de aço EN 10025 S275JR
Dados técnicos: Custo energético 23.789 MJ; Emissão de CO2 1.234 kg; Código LER 17 04 05; Massa do elemento 2.42 kg; Volume 0.001152 m3

**mt07ala111ba** m Placa de aço laminado EN 10025 S275JR, em perfil plano laminado a quente, de 20x4 mm, para aplicações estruturais
Dados técnicos: Custo energético 6.173 MJ; Emissão de CO2 0.320 kg; Código LER 17 04 05; Massa do elemento 0.628 kg; Volume 0.000299 m3

**mt27pfi010** l Primário de secagem rápida, formulado com resinas alquídicas modificadas e fosfato de zinco
Dados técnicos: Custo energético 114.556 MJ; Emissão de CO2 4.598 kg; Código LER 17 09 04; Massa do elemento 1.406 kg; Volume 0.000937 m3
Resíduos:
- embalagem: re150104 Embalagens de metal. (componente de resíduo); rendimento 0.042 kg; Código LER 15 01 04; Massa do elemento 1 kg; Volume 0.001667 m3
