# Injecção de resinas em fissuras, para reparação estrutural

- Propriedade do ficheiro: CYPE Ingenieros S.A.
- Formato: FIEBDC-3/2016
- Programa: Gerador de preços para construção civil. CYPE Ingenieros, S.A.
- Data: 31/10/2024
- Âmbito geográfico: Moçambique
- Moeda: MZN
- Custos indirectos: 3 %
- IVA: 17 %

## E Estruturas

### EH Betão armado

#### EHY Reparações

**EHY065** m Injecção de resinas em fissuras, para reparação estrutural.
Injecção em fissura com leitada fluida de dois componentes à base de resina epóxi, (rendimento: 0,5 kg/m), aplicada através de equipamento de injecção a baixa pressão, para reparação estrutural em elemento de betão.
Critérios considerados na determinação do preço da unidade de obra: O preço não inclui a limpeza do interior da fissura nem a colocação dos injectores.
Inclui: Pré-mistura dos componentes da resina. Ligação da mangueira com os injectores. Injecção mecânica da leitada. Desconexão da mangueira. Limpeza superficial.
Critério de medição de projecto: Comprimento medido segundo documentação gráfica de Projecto.
Critério de medição de obra: Medir-se-á o comprimento realmente executado segundo especificações de Projecto.

| Código | Un | Descrição | Rendimento | Preço | Importância |
|---|---|---|---|---|---|
| mt09red150b | kg | Leitada fluida de dois componentes à base de resina epóxi. (material) | 0.5 | 1074.99 | 537.495 |
| mq06eim010 | h | Equipamento de injecção manual de argamassas fluidas e resinas. (equipamento) | 0.128 | 61.67 | 7.894 |
| mo020 | h | Oficial de 1ª construção. (mão de obra) | 0.151 | 134.36 | 20.288 |
| mo112 | h | Operário especializado construção. (mão de obra) | 0.151 | 98.35 | 14.851 |
| % | % | Custos directos complementares | 2 % | 580.528 | 11.611 |
|  |  | Custos directos |  |  | 592.139 |

Resíduos:
- colocação: mt09red150b Leitada fluida de dois componentes à base de resina epóxi; factor de resíduo 0.03

## Recursos

**mt09red150b** kg Leitada fluida de dois componentes à base de resina epóxi
Dados técnicos: Custo energético 86.761 MJ; Emissão de CO2 3.294 kg; Código LER 17 09 04; Massa do elemento 1 kg; Volume 0.000667 m3
Resíduos:
- embalagem: re170203 Plástico. (componente de resíduo); rendimento 0.003 kg; Código LER 17 02 03; Massa do elemento 1 kg; Volume 0.001667 m3
