# Raspagem de tinta ou verniz existente em superfície de elemento estrutural de madeira

- Propriedade do ficheiro: CYPE Ingenieros S.A.
- Formato: FIEBDC-3/2016
- Programa: Gerador de preços para construção civil. CYPE Ingenieros, S.A.
- Data: 31/10/2024
- Âmbito geográfico: Moçambique
- Moeda: MZN
- Custos indirectos: 3 %
- IVA: 17 %

## E Estruturas

### EM Madeira

#### EMK Preparação da superfície

**EMK011** m² Raspagem de tinta ou verniz existente em superfície de elemento estrutural de madeira.
Raspagem de tinta ou verniz existente em superfície de elemento estrutural de madeira, com meios manuais, através de espátula. Incluindo limpeza, armazenamento, remoção e carga manual de restos para camião ou contentor.
Inclui: Raspagem de tinta ou verniz. Limpeza da superfície. Remoção e acumulação dos restos gerados. Carga manual do entulho gerado para camião ou contentor.
Critério de medição de projecto: Superfície medida segundo documentação gráfica de Projecto.
Critério de medição de obra: Medir-se-á a superfície realmente executada segundo especificações de Projecto.

| Código | Un | Descrição | Rendimento | Preço | Importância |
|---|---|---|---|---|---|
| mo076 | h | Ajudante de pintor. (mão de obra) | 0.412 | 100.44 | 41.381 |
| % | % | Custos directos complementares | 2 % | 41.381 | 0.828 |
|  |  | Custos directos |  |  | 42.209 |
