# Escovagem de elemento estrutural de madeira

- Propriedade do ficheiro: CYPE Ingenieros S.A.
- Formato: FIEBDC-3/2016
- Programa: Gerador de preços para construção civil. CYPE Ingenieros, S.A.
- Data: 31/10/2024
- Âmbito geográfico: Moçambique
- Moeda: MZN
- Custos indirectos: 3 %
- IVA: 17 %

## E Estruturas

### EM Madeira

#### EMK Preparação da superfície

**EMK100** m² Escovagem de elemento estrutural de madeira.
Escovagem mecânico das faces do elemento estrutural de madeira, de 20x10 cm de secção, através de plaina eléctrica, até conseguir o acabamento correspondente. Incluindo limpeza, armazenamento, remoção e carga manual de restos para camião ou contentor.
Inclui: Escovada. Remoção e armazenamento de restos. Carga manual de restos para camião ou contentor.
Critério de medição de projecto: Superfície medida segundo documentação gráfica de Projecto.
Critério de medição de obra: Medir-se-á a superfície realmente executada segundo especificações de Projecto.

| Código | Un | Descrição | Rendimento | Preço | Importância |
|---|---|---|---|---|---|
| mo058 | h | Ajudante de carpinteiro. (mão de obra) | 0.137 | 101.06 | 13.845 |
| % | % | Custos directos complementares | 2 % | 13.845 | 0.277 |
|  |  | Custos directos |  |  | 14.122 |
