# Vigota pré-fabricada de betão pré-esforçado, imitação de madeira

- Propriedade do ficheiro: CYPE Ingenieros S.A.
- Formato: FIEBDC-3/2016
- Programa: Gerador de preços para construção civil. CYPE Ingenieros, S.A.
- Data: 31/10/2024
- Âmbito geográfico: Moçambique
- Moeda: MZN
- Custos indirectos: 3 %
- IVA: 17 %

## E Estruturas

### EP Pré-fabricadas de betão

#### EPI Vigotas

**EPI010** Ud Vigota pré-fabricada de betão pré-esforçado, imitação de madeira.
Vigota pré-fabricada de betão pré-esforçado, de 16x9x400 cm, com terminação recta em ambos os extremos, com varão de aço para pré-esforçar, de 5 mm de diâmetro, com um momento flector máximo de 12 kN·m, acabamento imitação madeira, com uma demão de lasur.
Inclui: Marcação das vigotas. Colocação e fixação provisória da vigota. Ajuste à sua posição correcta e nivelamento. Montagem e desmontagem de escoras complementares.
Critério de medição de projecto: Número de unidades previstas, segundo documentação gráfica de Projecto.
Critério de medição de obra: Medir-se-á o número de unidades realmente executadas segundo especificações de Projecto.

| Código | Un | Descrição | Rendimento | Preço | Importância |
|---|---|---|---|---|---|
| mt07pha075ag | Ud | Vigota pré-fabricada de betão pré-esforçado, de 16x9x400 cm, com terminação recta em ambos os extremos, com varão de aço para pré-esforçar, de 5 mm de diâmetro, com um momento flector máximo de 12 kN·m, acabamento imitação madeira, com uma demão de lasur. (material) | 1 | 9738.04 | 9738.040 |
| mo020 | h | Oficial de 1ª construção. (mão de obra) | 0.275 | 134.36 | 36.949 |
| mo113 | h | Operário não qualificado construção. (mão de obra) | 0.604 | 96.77 | 58.449 |
| % | % | Custos directos complementares | 2 % | 9833.438 | 196.669 |
|  |  | Custos directos |  |  | 10030.107 |

Resíduos:
- colocação: mt07pha075ag; factor de resíduo 0.0243136

## Recursos

**mt07pha075ag** Ud Vigota pré-fabricada de betão pré-esforçado
Dados técnicos: Custo energético 328.557 MJ; Emissão de CO2 25.894 kg; Código LER 17 01 01; Massa do elemento 152 kg; Volume 0.101333 m3
Resíduos:
- embalagem: re170201 Madeira. (componente de resíduo); rendimento 0.565 kg; Código LER 17 02 01; Massa do elemento 1 kg; Volume 0.000909 m3
- embalagem: re170203 Plástico. (componente de resíduo); rendimento 0.23 kg; Código LER 17 02 03; Massa do elemento 1 kg; Volume 0.001667 m3
