# Pilar pré-fabricado de betão armado

- Propriedade do ficheiro: CYPE Ingenieros S.A.
- Formato: FIEBDC-3/2016
- Programa: Gerador de preços para construção civil. CYPE Ingenieros, S.A.
- Data: 31/10/2024
- Âmbito geográfico: Moçambique
- Moeda: MZN
- Custos indirectos: 3 %
- IVA: 17 %

## E Estruturas

### EP Pré-fabricadas de betão

#### EPS Pilares

**EPS010** Ud Pilar pré-fabricado de betão armado.
Pilar pré-fabricado de betão armado de secção 35x35 cm, de 3 m de altura livre máxima, para acabamento aparente do betão, com armadura de 650 a 900 kN/m de capacidade mecânica, sem consolas, para encastrar na base.
Critérios considerados na determinação do preço da unidade de obra: O preço não inclui a argamassa de enchimento.
Inclui: Implantação dos pilares. Levantamento e colocação dos pilares através de grua. Ajuste à sua posição correcta e nivelamento. Montagem e desmontagem de escoras complementares.
Critério de medição de projecto: Número de unidades previstas, segundo documentação gráfica de Projecto.
Critério de medição de obra: Medir-se-á o número de unidades realmente executadas segundo especificações de Projecto.

| Código | Un | Descrição | Rendimento | Preço | Importância |
|---|---|---|---|---|---|
| mt07pha010aaab | Ud | Pilar pré-fabricado de betão armado de secção 35x35 cm, de 3 m de altura livre máxima, para acabamento aparente do betão, com armadura de 650 a 900 kN/m de capacidade mecânica, sem consolas, para encastrar na base. (material) | 1 | 7727.96 | 7727.960 |
| mq07gte010c | h | Autogrua de braço telescópico com uma capacidade de elevação de 30 t e 27 m de altura máxima de trabalho. (equipamento) | 0.29 | 2683.38 | 778.180 |
| mo046 | h | Oficial de 1ª montador de estruturas pré-fabricadas de betão. (mão de obra) | 0.343 | 139.83 | 47.962 |
| mo093 | h | Ajudante de montador de estruturas pré-fabricadas de betão. (mão de obra) | 0.686 | 104.45 | 71.653 |
| % | % | Custos directos complementares | 2 % | 8625.755 | 172.515 |
|  |  | Custos directos |  |  | 8798.270 |

Resíduos:
- colocação: mt07pha010aaab; factor de resíduo 0.0249508

## Recursos

**mt07pha010aaab** Ud Pilar pré-fabricado de betão armado de secção 35x35 cm
Dados técnicos: Custo energético 1468.802 MJ; Emissão de CO2 156.262 kg; Código LER 17 01 01; Massa do elemento 918.75 kg; Volume 0.6125 m3
Resíduos:
- embalagem: re170201 Madeira. (componente de resíduo); rendimento 0.462 kg; Código LER 17 02 01; Massa do elemento 1 kg; Volume 0.000909 m3
- embalagem: re170203 Plástico. (componente de resíduo); rendimento 0.194 kg; Código LER 17 02 03; Massa do elemento 1 kg; Volume 0.001667 m3
