# Alçapão para parede de placas de gesso laminado. Sistema "PLACO"

- Propriedade do ficheiro: CYPE Ingenieros S.A.
- Formato: FIEBDC-3/2016
- Programa: Gerador de preços para construção civil. CYPE Ingenieros, S.A.
- Data: 19/04/2024
- Âmbito geográfico: Moçambique
- Moeda: MZN
- Custos indirectos: 3 %
- IVA: 17 %

## F Fachadas, divisões e protecções

### FB Paredes divisórias de placas

#### FBY De placas de gesso laminado

**FBY090** Ud Alçapão para parede de placas de gesso laminado. Sistema "PLACO".
Alçapão de plástico cor branca, Plastictramp "PLACO", de 130x235 mm, formado por aro e porta, para parede de placas de gesso laminado. Inclusive acessórios de montagem.
Critérios considerados na determinação do preço da unidade de obra: O preço inclui a resolução de encontros e pontos singulares.
Inclui: Marcação e corte da placa de gesso laminado. Colocação do alçapão.
Critério de medição de projecto: Número de unidades previstas, segundo documentação gráfica de Projecto.
Critério de medição de obra: Medir-se-á o número de unidades realmente colocadas segundo especificações de Projecto.

| Código | Un | Descrição | Rendimento | Preço | Importância |
|---|---|---|---|---|---|
| mt12plk080a | Ud | Alçapão de plástico cor branca, Plastictramp "PLACO", de 130x235 mm, formado por aro e porta. (material) | 1 | 952.66 | 952.660 |
| mo015 | h | Oficial de 1ª montador de tectos falsos. (mão de obra) | 0.148 | 136.52 | 20.205 |
| mo082 | h | Ajudante de montador de tectos falsos. (mão de obra) | 0.148 | 99.31 | 14.698 |
| % | % | Custos directos complementares | 2 % | 987.563 | 19.751 |
|  |  | Custos directos |  |  | 1007.314 |

## Recursos

**mt12plk080a** Ud Alçapão de plástico cor branca, Plastictramp "PLACO", de 130x235 mm, formado por aro e porta
Dados técnicos: Custo energético 96.919 MJ; Emissão de CO2 4.871 kg
Resíduos:
- embalagem: re150101 Embalagens de papel e cartão. (componente de resíduo); rendimento 0.072 kg; Código LER 15 01 01; Massa do elemento 1 kg; Volume 0.001333 m3
