# Perfil para junta de fracionamento, de aço inoxidável

- Propriedade do ficheiro: CYPE Ingenieros S.A.
- Formato: FIEBDC-3/2016
- Programa: Gerador de preços para construção civil. CYPE Ingenieros, S.A.
- Data: 19/04/2024
- Âmbito geográfico: Moçambique
- Moeda: MZN
- Custos indirectos: 3 %
- IVA: 17 %

## H Remates e trabalhos auxiliares

### HD Perfis decorativos

#### HDS Perfis para juntas entre pavimentos

**HDS050** m Perfil para junta de fracionamento, de aço inoxidável.
Perfil em L para juntas de fracionamento, de aço inoxidável AISI 304, de 25 mm de largura, 15 mm de altura e 1 mm de espessura.
Inclui: Preparação da superfície suporte. Marcação. Corte e preparação. Nivelamento. Colocação e fixação. Limpeza final.
Critério de medição de projecto: Comprimento medido segundo documentação gráfica de Projecto. Não foi incrementada a medição por perdas, uma vez que na composição se considerou 5% a mais.
Critério de medição de obra: Medir-se-á o comprimento realmente executado segundo especificações de Projecto.

| Código | Un | Descrição | Rendimento | Preço | Importância |
|---|---|---|---|---|---|
| mt18jpc091jd | m | Perfil em L para juntas de fracionamento, de aço inoxidável AISI 304, de 25 mm de largura, 15 mm de altura e 1 mm de espessura. (material) | 1.05 | 909.33 | 954.797 |
| mo023 | h | Oficial de 1ª ladrilhador. (mão de obra) | 0.066 | 132.85 | 8.768 |
| % | % | Custos directos complementares | 2 % | 963.565 | 19.271 |
|  |  | Custos directos |  |  | 982.836 |

Resíduos:
- colocação: mt18jpc091jd; factor de resíduo 0.0045

## Recursos

**mt18jpc091jd** m Perfil em L para juntas de fracionamento
Dados técnicos: Custo energético 47.919 MJ; Emissão de CO2 6.968 kg; Código LER 17 04 05; Massa do elemento 0.99 kg; Volume 0.000471 m3
Resíduos:
- embalagem: re170203 Plástico. (componente de resíduo); rendimento 0.008 kg; Código LER 17 02 03; Massa do elemento 1 kg; Volume 0.001667 m3
