# Assentamento de pré-aro metálico

- Propriedade do ficheiro: CYPE Ingenieros S.A.
- Formato: FIEBDC-3/2016
- Programa: Gerador de preços para construção civil. CYPE Ingenieros, S.A.
- Data: 31/10/2024
- Âmbito geográfico: Moçambique
- Moeda: MZN
- Custos indirectos: 3 %
- IVA: 17 %

## H Remates e trabalhos auxiliares

### HE Assentamentos

#### HEC Aros e pré-aros

**HEC010** Ud Assentamento de pré-aro metálico.
Assentamento de pré-aro metálico com ganchos de fixação, com argamassa de cimento, confeccionada em obra, com aditivo hidrófugo, dosificação 1:4, para fixar posteriormente, sobre ele, o aro da caixilharia exterior de até 2 m² de superfície.
Inclui: Marcação. Execução de aberturas para embeber os ganchos de fixação. Nivelação e aprume. Escoramento. Tapamento de aberturas com argamassa.
Critério de medição de projecto: Número de unidades previstas, segundo documentação gráfica de Projecto.
Critério de medição de obra: Medir-se-á o número de unidades realmente executadas segundo especificações de Projecto.

| Código | Un | Descrição | Rendimento | Preço | Importância |
|---|---|---|---|---|---|
| mt08aaa010a | m³ | Água. (material) | 0.006 | 68.61 | 0.412 |
| mt01arg005a | t | Areia de pedreira, para argamassa preparada em obra. (material) | 0.015 | 717.47 | 10.762 |
| mt08cem000n | kg | Cimento cinzento em sacos. (material) | 3.8 | 5.64 | 21.432 |
| mt08adt010 | kg | Aditivo hidrófugo para impermeabilização de argamassas ou betões. (material) | 0.076 | 54.89 | 4.172 |
| mq06hor010 | h | Betoneira eléctrica com uma capacidade de amassadura de 160 l. (equipamento) | 0.008 | 123.37 | 0.987 |
| mo020 | h | Oficial de 1ª construção. (mão de obra) | 0.352 | 134.36 | 47.295 |
| mo113 | h | Operário não qualificado construção. (mão de obra) | 0.457 | 96.77 | 44.224 |
| % | % | Custos directos complementares | 2 % | 129.284 | 2.586 |
|  |  | Custos directos |  |  | 131.870 |

Resíduos:
- colocação: mt01arg005a Areia de pedreira, para argamassa preparada em obra; factor de resíduo 0.00501329
- colocação: mt08cem000n Cimento cinzento em sacos; factor de resíduo 0.0063
- colocação: mt08adt010 Aditivo hidrófugo para impermeabilização de argamassas ou betões; factor de resíduo 0.055

## Recursos

**mt08aaa010a** m³ Água
Dados técnicos: Custo energético 60.000 MJ; Emissão de CO2 30.000 kg

**mt01arg005a** t Areia de pedreira, para argamassa preparada em obra
Dados técnicos: Custo energético 75.000 MJ; Emissão de CO2 4.000 kg; Código LER 01 04 08; Massa do elemento 1000 kg; Volume 0.666667 m3

**mt08cem000n** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou betões
Dados técnicos: Custo energético 71.130 MJ; Emissão de CO2 2.824 kg; Código LER 17 09 04; Massa do elemento 1 kg; Volume 0.000667 m3
Resíduos:
- embalagem: re170203 Plástico; rendimento 0.032 kg
