# Assentamento de componentes para persiana enrolável

- Propriedade do ficheiro: CYPE Ingenieros S.A.
- Formato: FIEBDC-3/2016
- Programa: Gerador de preços para construção civil. CYPE Ingenieros, S.A.
- Data: 19/04/2024
- Âmbito geográfico: Moçambique
- Moeda: MZN
- Custos indirectos: 3 %
- IVA: 17 %

## H Remates e trabalhos auxiliares

### HE Assentamentos

#### HEP Persianas e grades de segurança

**HEP020** Ud Assentamento de componentes para persiana enrolável.
Assentamento de eixo de PVC para persiana enrolável, com pasta de gesso B1.
Inclui: Marcação. Nivelação e aprume. Fixação do elemento.
Critério de medição de projecto: Número de unidades previstas, segundo documentação gráfica de Projecto.
Critério de medição de obra: Medir-se-á o número de unidades realmente executadas segundo especificações de Projecto.

| Código | Un | Descrição | Rendimento | Preço | Importância |
|---|---|---|---|---|---|
| mt09pye010b | m³ | Pasta de gesso de construção B1, segundo EN 13279-1. (material) | 0.012 | 6764.54 | 81.174 |
| mo020 | h | Oficial de 1ª construção. (mão de obra) | 0.522 | 132.85 | 69.348 |
| mo113 | h | Operário não qualificado construção. (mão de obra) | 0.522 | 95.68 | 49.945 |
| % | % | Custos directos complementares | 2 % | 200.467 | 4.009 |
|  |  | Custos directos |  |  | 204.476 |

Resíduos:
- colocação: mt09pye010b Pasta de gesso de construção B1, segundo EN 13279-1; factor de resíduo 0.015

## Recursos

**mt09pye010b** m³ Pasta de gesso de construção B1, segundo EN 13279-1
Dados técnicos: Custo energético 3829.241 MJ; Emissão de CO2 183.696 kg; Código LER 17 08 02; Massa do elemento 1150 kg; Volume 1.15 m3
Resíduos:
- embalagem: re150101 Embalagens de papel e cartão. (componente de resíduo); rendimento 9 kg; Código LER 15 01 01; Massa do elemento 1 kg; Volume 0.001333 m3
- embalagem: re170201 Madeira. (componente de resíduo); rendimento 0.421 kg; Código LER 17 02 01; Massa do elemento 1 kg; Volume 0.000909 m3
- embalagem: re170203 Plástico. (componente de resíduo); rendimento 0.9 kg; Código LER 17 02 03; Massa do elemento 1 kg; Volume 0.001667 m3
