# Capeamento de betão polímero

- Propriedade do ficheiro: CYPE Ingenieros S.A.
- Formato: FIEBDC-3/2016
- Programa: Gerador de preços para construção civil. CYPE Ingenieros, S.A.
- Data: 19/04/2024
- Âmbito geográfico: Moçambique
- Moeda: MZN
- Custos indirectos: 3 %
- IVA: 17 %

## H Remates e trabalhos auxiliares

### HR Remates de fachada

#### HRP De betão polímero

**HRP020** m Capeamento de betão polímero.
Capeamento de betão polímero de superfície polida, com um ângulo de inclinação de 10°, cor branco, desenho de duas águas com bocel, de 250x44 mm, com pingadeira, para revestimento de muros, ancoragem metálica de aço inoxidável e brita aderida à superfície na sua face inferior; colocação com cimento cola flexível e de grande aderência, C2 S2 sobre uma camada de regularização de argamassa de cimento, confeccionada em obra, com aditivo hidrófugo, dosificação 1:3, sobre a que se introduz as ancoragens metálicas; e vedação das juntas entre peças e, se for o caso, das uniões com os muros com massa de poliuretano, com aplicação prévia do primário.
Inclui: Preparação da superfície de apoio. Marcação da disposição das peças. Corte das peças. Colocação, aprumo, nivelamento e alinhamento das peças. Vedação de juntas e limpeza.
Critério de medição de projecto: Comprimento medido entre eixos, segundo documentação gráfica de Projecto.
Critério de medição de obra: Medir-se-á, a eixos, o comprimento realmente executado segundo especificações de Projecto.

| Código | Un | Descrição | Rendimento | Preço | Importância |
|---|---|---|---|---|---|
| mt08aaa010a | m³ | Água. (material) | 0.006 | 68.32 | 0.410 |
| mt01arg005a | t | Areia de pedreira, para argamassa preparada em obra. (material) | 0.01 | 713.98 | 7.140 |
| mt08cem000n | kg | Cimento cinzento em sacos. (material) | 3.15 | 5.62 | 17.703 |
| mt08adt010 | kg | Aditivo hidrófugo para impermeabilização de argamassas ou betões. (material) | 0.063 | 54.66 | 3.444 |
| mt20wwa040 | kg | Cimento cola flexível e de grande aderência, C2 S2, segundo NP EN 12004. (material) | 2.4 | 47.51 | 114.024 |
| mt20aho010dl | m | Capeamento de betão polímero de superfície polida, com um ângulo de inclinação de 10°, cor branco, desenho de duas águas com bocel, de 250x44 mm, com pingadeira, para revestimento de muros, ancoragem metálica de aço inoxidável e brita aderida à superfície na sua face inferior, fornecido em peças de até 1,3 m de comprimento. (material) | 1.05 | 3894.56 | 4089.288 |
| mt20wwa025 | m | Perfil de espuma de polietileno, de 6 mm de diâmetro, para enchimento de juntas. (material) | 2.5 | 37.05 | 92.625 |
| mt20wwa035 | Ud | Cartucho de 250 cm³ de primário para massas. (material) | 0.041 | 508.35 | 20.842 |
| mt20wwa030 | Ud | Cartucho de 310 cm³ de massa de poliuretano impermeável. (material) | 0.082 | 695.54 | 57.034 |
| mq06hor010 | h | Betoneira eléctrica com uma capacidade de amassadura de 160 l. (equipamento) | 0.006 | 122.29 | 0.734 |
| mo020 | h | Oficial de 1ª construção. (mão de obra) | 0.272 | 132.85 | 36.135 |
| mo113 | h | Operário não qualificado construção. (mão de obra) | 0.345 | 95.68 | 33.010 |
| % | % | Custos directos complementares | 2 % | 4472.389 | 89.448 |
|  |  | Custos directos |  |  | 4561.837 |

Resíduos:
- colocação: mt01arg005a Areia de pedreira, para argamassa preparada em obra; factor de resíduo 0.00501329
- colocação: mt08cem000n Cimento cinzento em sacos; factor de resíduo 0.0063
- colocação: mt08adt010 Aditivo hidrófugo para impermeabilização de argamassas ou betões; factor de resíduo 0.055
- colocação: mt20wwa040 Cimento cola flexível e de grande aderência, C2 S2, segundo NP EN 12004; factor de resíduo 0.07
- colocação: mt20wwa025 Perfil de espuma de polietileno, de 6 mm de diâmetro, para enchimento de juntas; factor de resíduo 0.060101
- colocação: mt20wwa030 Cartucho de 310 cm³ de massa de poliuretano impermeável; factor de resíduo 0.06

## Recursos

**mt08aaa010a** m³ Água
Dados técnicos: Custo energético 60.000 MJ; Emissão de CO2 30.000 kg

**mt01arg005a** t Areia de pedreira, para argamassa preparada em obra
Dados técnicos: Custo energético 75.000 MJ; Emissão de CO2 4.000 kg; Código LER 01 04 08; Massa do elemento 1000 kg; Volume 0.666667 m3

**mt08cem000n** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou betões
Dados técnicos: Custo energético 71.130 MJ; Emissão de CO2 2.824 kg; Código LER 17 09 04; Massa do elemento 1 kg; Volume 0.000667 m3
Resíduos:
- embalagem: re170203 Plástico; rendimento 0.032 kg

**mt20wwa040** kg Cimento cola flexível e de grande aderência, C2 S2, segundo NP EN 12004
Dados técnicos: Custo energético 4.091 MJ; Emissão de CO2 0.394 kg; Código LER 17 09 04; Massa do elemento 1 kg; Volume 0.000667 m3
Resíduos:
- embalagem: re170203 Plástico; rendimento 0.003 kg

**mt20aho010dl** m Capeamento de betão polímero de superfície polida
Dados técnicos: Custo energético 227.300 MJ; Emissão de CO2 8.650 kg
Resíduos:
- embalagem: re170203 Plástico; rendimento 0.003 kg

**mt20wwa025** m Perfil de espuma de polietileno, de 6 mm de diâmetro, para enchimento de juntas
Dados técnicos: Custo energético 0.368 MJ; Emissão de CO2 0.014 kg; Código LER 17 06 04; Massa do elemento 0.00198 kg; Volume 0.000003 m3
Resíduos:
- embalagem: re170203 Plástico; rendimento 0.001 kg

**mt20wwa030** Ud Cartucho de 310 cm³ de massa de poliuretano impermeável
Dados técnicos: Custo energético 12.716 MJ; Emissão de CO2 0.628 kg; Código LER 17 09 04; Massa do elemento 0.021 kg; Volume 0.000014 m3
Resíduos:
- embalagem: re170203 Plástico; rendimento 0.1 kg
