# Abertura de roços

- Propriedade do ficheiro: CYPE Ingenieros S.A.
- Formato: FIEBDC-3/2016
- Programa: Gerador de preços para construção civil. CYPE Ingenieros, S.A.
- Data: 31/10/2024
- Âmbito geográfico: Moçambique
- Moeda: MZN
- Custos indirectos: 3 %
- IVA: 17 %

## H Remates e trabalhos auxiliares

### HY Trabalhos auxiliares de pedreiro

#### HYO Para ofícios

**HYO010** m Abertura de roços.
Abertura de roços em alvenaria de tijolo furado, com meios manuais sem afectar a estabilidade do elemento construtivo.
Inclui: Preparação da zona de trabalho. Protecção dos elementos da envolvente. Marcação. Execução manual do roço. Remoção e acumulação de entulho. Limpeza dos restos da obra. Carga de entulho para camião ou contentor.
Critério de medição de projecto: Comprimento medido segundo documentação gráfica de Projecto.
Critério de medição de obra: Medir-se-á o comprimento realmente executado segundo especificações de Projecto.

| Código | Un | Descrição | Rendimento | Preço | Importância |
|---|---|---|---|---|---|
| mq06hor010 | h | Betoneira eléctrica com uma capacidade de amassadura de 160 l. (equipamento) | 0.006 | 123.37 | 0.740 |
| mo113 | h | Operário não qualificado construção. (mão de obra) | 0.235 | 96.77 | 22.741 |
| % | % | Custos directos complementares | 2 % | 23.481 | 0.470 |
|  |  | Custos directos |  |  | 23.951 |

Resíduos:
- demolição: ruo170101 Betão (betões, argamassas e pré-fabricados). (componente de resíduo); rendimento 0.068 kg; Código LER 17 01 01; Massa do elemento 1 kg; Volume 0.000667 m3
- demolição: ruo170102 Tijolos. (componente de resíduo); rendimento 0.901 kg; Código LER 17 01 02; Massa do elemento 1 kg; Volume 0.0008 m3
