# Derivador

- Propriedade do ficheiro: CYPE Ingenieros S.A.
- Formato: FIEBDC-3/2016
- Programa: Gerador de preços para construção civil. CYPE Ingenieros, S.A.
- Data: 19/04/2024
- Âmbito geográfico: Moçambique
- Moeda: MZN
- Custos indirectos: 3 %
- IVA: 17 %

## I Instalações

### IA Audiovisuais

#### IAA Rede de cabos coaxiais

**IAA110** Ud Derivador.
Derivador de 5-2400 MHz, de 4 derivações e 16 dB de perda de derivação, com conectores tipo "F".
Inclui: Colocação do derivador. Ligação e verificação do seu correcto funcionamento.
Critério de medição de projecto: Número de unidades previstas, segundo documentação gráfica de Projecto.
Critério de medição de obra: Medir-se-á o número de unidades realmente executadas segundo especificações de Projecto.

| Código | Un | Descrição | Rendimento | Preço | Importância |
|---|---|---|---|---|---|
| mt40ede008og | Ud | Derivador de 5-2400 MHz, de 4 derivações e 16 dB de perda de derivação, com conectores tipo "F". (material) | 1 | 795.41 | 795.410 |
| mo001 | h | Oficial de 1ª instalador de telecomunicações. (mão de obra) | 0.12 | 136.52 | 16.382 |
| mo056 | h | Ajudante de instalador de telecomunicações. (mão de obra) | 0.12 | 99.12 | 11.894 |
| % | % | Custos directos complementares | 2 % | 823.686 | 16.474 |
|  |  | Custos directos |  |  | 840.160 |

## Recursos

**mt40ede008og** Ud Derivador de 5-2400 MHz, de 4 derivações e 16 dB de perda de derivação, com conectores tipo "F"
Dados técnicos: Custo energético 0.924 MJ; Emissão de CO2 0.107 kg
Resíduos:
- embalagem: re150101 Embalagens de papel e cartão. (componente de resíduo); rendimento 0.072 kg; Código LER 15 01 01; Massa do elemento 1 kg; Volume 0.001333 m3
