# Atenuador

- Propriedade do ficheiro: CYPE Ingenieros S.A.
- Formato: FIEBDC-3/2016
- Programa: Gerador de preços para construção civil. CYPE Ingenieros, S.A.
- Data: 31/10/2024
- Âmbito geográfico: Moçambique
- Moeda: MZN
- Custos indirectos: 3 %
- IVA: 17 %

## I Instalações

### IA Audiovisuais

#### IAA Rede de cabos coaxiais

**IAA118** Ud Atenuador.
Atenuador regulável entre 0 e 20 dB, de zamak, para banda de frequências de 5 a 2200 MHz, com conector de entrada macho e conector de saída fêmea, tipo "F", com passagem de corrente contínua.
Inclui: Colocação. Ligação e verificação do seu correcto funcionamento.
Critério de medição de projecto: Número de unidades previstas, segundo documentação gráfica de Projecto.
Critério de medição de obra: Medir-se-á o número de unidades realmente executadas segundo especificações de Projecto.

| Código | Un | Descrição | Rendimento | Preço | Importância |
|---|---|---|---|---|---|
| mt40irt030a | Ud | Atenuador regulável entre 0 e 20 dB, de zamak, para banda de frequências de 5 a 2200 MHz, com conector de entrada macho e conector de saída fêmea, tipo "F", com passagem de corrente contínua. (material) | 1 | 1936.73 | 1936.730 |
| mo001 | h | Oficial de 1ª instalador de telecomunicações. (mão de obra) | 0.06 | 138.06 | 8.284 |
| mo056 | h | Ajudante de instalador de telecomunicações. (mão de obra) | 0.06 | 100.25 | 6.015 |
| % | % | Custos directos complementares | 2 % | 1951.029 | 39.021 |
|  |  | Custos directos |  |  | 1990.050 |

## Recursos

**mt40irt030a** Ud Atenuador regulável entre 0 e 20 dB
Dados técnicos: Custo energético 1.870 MJ; Emissão de CO2 0.184 kg
Resíduos:
- embalagem: re150101 Embalagens de papel e cartão. (componente de resíduo); rendimento 0.072 kg; Código LER 15 01 01; Massa do elemento 1 kg; Volume 0.001333 m3
