# Sistema de som ambiente

- Propriedade do ficheiro: CYPE Ingenieros S.A.
- Formato: FIEBDC-3/2016
- Programa: Gerador de preços para construção civil. CYPE Ingenieros, S.A.
- Data: 31/10/2024
- Âmbito geográfico: Moçambique
- Moeda: MZN
- Custos indirectos: 3 %
- IVA: 17 %

## I Instalações

### IA Audiovisuais

#### IAM Rede de som ambiente

**IAM010** Ud Sistema de som ambiente.
Sistema de som ambiente composto de: central de som mono adaptável a qualquer fonte musical; 2 reguladores de som analógicos de 1 canal musical mono que permitem regular o volume de cada compartimento, 2 colunas de 2", 2 W e 8 Ohm instaladas no tecto falso; adaptadores para incorporar elementos de som. Incluindo rede de distribuição interior na habitação formada por tubagens e cabos para condução dos sinais com tubo rígido VD e cabo flexível entrançado de 3x1,5 mm², caixas de encastrar, caixas de derivação e acessórios.
Critérios considerados na determinação do preço da unidade de obra: O preço não inclui a fonte musical nem os trabalhos auxiliares de pedreiro para instalações.
Inclui: Marcação. Colocação e fixação de tubos e caixas. Colocação de cabos. Montagem, ligação e verificação do seu correcto funcionamento.
Critério de medição de projecto: Número de unidades previstas, segundo documentação gráfica de Projecto.
Critério de medição de obra: Medir-se-á o número de unidades realmente executadas segundo especificações de Projecto.

| Código | Un | Descrição | Rendimento | Preço | Importância |
|---|---|---|---|---|---|
| mt40mhm010a | Ud | Central de som de 1 canal mono, com regulação manual de nível de saída de áudio. Protecção electrónica da alimentação. Telecontrolo, comutador para ligar manual/automático. (material) | 1 | 13323.46 | 13323.460 |
| mt40mhm011 | Ud | Caixa de encastrar para central de som, de material termoplástico, de 140x140x45 mm. (material) | 1 | 373 | 373.000 |
| mt40mhm020a | Ud | Regulador de som analógico de 1 canal musical mono com caixa de encastrar, com recepção de avisos, potenciómetro de regulação de volume e telecontrolo. (material) | 2 | 5138.44 | 10276.880 |
| mt40mhm040a | Ud | Coluna de 2", 2 W/8 Ohm, para instalar em tecto falso. (material) | 2 | 1860.95 | 3721.900 |
| mt40mhm041a | Ud | Caixa de encastrar para coluna de 2", 2 W/8 Ohm. Inclusive ganchos de fixação ao tecto. (material) | 2 | 187.13 | 374.260 |
| mt40mhm050a | Ud | Adaptador para incorporar elementos de som. (material) | 2 | 188.06 | 376.120 |
| mt40mhm100 | m | Cabo flexível entrançado de 3x1,5 mm². (material) | 40 | 50.16 | 2006.400 |
| mt40mhm102 | m | Linha de alimentação de 2x0,75 mm². (material) | 30 | 39.55 | 1186.500 |
| mt35tpt010be | m | Tubo rígido de PVC VD-M de 20 mm de diâmetro exterior e 1,5 mm de espessura. Resistência à compressão 750 N, resistência ao impacto 2 joules, temperatura de trabalho -5°C até 60°C, classificação 3321, segundo NP EN 61386-1 e NP EN 61386-21, com o preço incrementado em 20% relativamente a acessórios e peças especiais. (material) | 40 | 46.3 | 1852.000 |
| mt40mhm101 | Ud | Caixa de distribuição universal com tampa amovível. (material) | 2 | 112.86 | 225.720 |
| mo003 | h | Oficial de 1ª electricista. (mão de obra) | 4.545 | 138.06 | 627.483 |
| mo102 | h | Ajudante de electricista. (mão de obra) | 4.545 | 100.25 | 455.636 |
| % | % | Custos directos complementares | 2 % | 34799.359 | 695.987 |
|  |  | Custos directos |  |  | 35495.346 |

Resíduos:
- colocação: mt40mhm100 Cabo flexível entrançado de 3x1,5 mm²; factor de resíduo 0.0165087
- colocação: mt40mhm102 Linha de alimentação de 2x0,75 mm²; factor de resíduo 0.0164925
- colocação: mt35tpt010be; factor de resíduo 0.0275

## Recursos

**mt40mhm010a** Ud Central de som de 1 canal mono
Dados técnicos: Custo energético 0.133 MJ; Emissão de CO2 0.210 kg
Resíduos:
- embalagem: re150101 Embalagens de papel e cartão. (componente de resíduo); rendimento 0.247 kg; Código LER 15 01 01; Massa do elemento 1 kg; Volume 0.001333 m3

**mt40mhm020a** Ud Regulador de som analógico de 1 canal musical mono com caixa de encastrar
Dados técnicos: Custo energético 0.133 MJ; Emissão de CO2 0.210 kg
Resíduos:
- embalagem: re150101 Embalagens de papel e cartão; rendimento 0.247 kg

**mt40mhm040a** Ud Coluna de 2", 2 W/8 Ohm, para instalar em tecto falso
Dados técnicos: Custo energético 0.133 MJ; Emissão de CO2 0.210 kg
Resíduos:
- embalagem: re150101 Embalagens de papel e cartão; rendimento 0.247 kg

**mt40mhm041a** Ud Caixa de encastrar para coluna de 2", 2 W/8 Ohm. Inclusive ganchos de fixação ao tecto
Dados técnicos: Custo energético 0.016 MJ; Emissão de CO2 0.026 kg
Resíduos:
- embalagem: re150101 Embalagens de papel e cartão; rendimento 0.03 kg

**mt40mhm050a** Ud Adaptador para incorporar elementos de som
Dados técnicos: Custo energético 0.133 MJ; Emissão de CO2 0.210 kg
Resíduos:
- embalagem: re150101 Embalagens de papel e cartão; rendimento 0.247 kg

**mt40mhm100** m Cabo flexível entrançado de 3x1,5 mm²
Dados técnicos: Custo energético 1.513 MJ; Emissão de CO2 0.084 kg; Código LER 17 04 11; Massa do elemento 0.0401 kg; Volume 0.000027 m3
Resíduos:
- embalagem: re150101 Embalagens de papel e cartão; rendimento 0.065 kg

**mt40mhm102** m Linha de alimentação de 2x0,75 mm²
Dados técnicos: Custo energético 0.529 MJ; Emissão de CO2 0.065 kg; Código LER 17 04 11; Massa do elemento 0.0134 kg; Volume 0.000009 m3
Resíduos:
- embalagem: re150101 Embalagens de papel e cartão; rendimento 0.065 kg

**mt35tpt010be** m Tubo rígido de PVC VD-M de 20 mm de diâmetro exterior e 1,5 mm de espessura. Resistência à compressão 750 N
Dados técnicos: Custo energético 12.594 MJ; Emissão de CO2 0.625 kg; Código LER 17 02 03; Massa do elemento 0.13 kg; Volume 0.000217 m3

**mt40mhm101** Ud Caixa de distribuição universal com tampa amovível
Dados técnicos: Custo energético 0.016 MJ; Emissão de CO2 0.026 kg
Resíduos:
- embalagem: re150101 Embalagens de papel e cartão; rendimento 0.03 kg
