# Módulo hidrónico HU

- Propriedade do ficheiro: CYPE Ingenieros S.A.
- Formato: FIEBDC-3/2016
- Programa: Gerador de preços para construção civil. CYPE Ingenieros, S.A.
- Data: 31/10/2024
- Âmbito geográfico: Moçambique
- Moeda: MZN
- Custos indirectos: 3 %
- IVA: 17 %

## I Instalações

### IB Sistemas de climatização

#### IBH Sistema HVRF (Mitsubishi Electric)

**IBH095** Ud Módulo hidrónico HU.
Módulo hidrónico HU, exterior, para sistema híbrido multi-split com unidades interiores de tipo fan-coil, para gás R-32, gama Hybrid City Multi, modelo CMH-WM250V-A "MITSUBISHI ELECTRIC", unidades exteriores ligáveis PUHY-(E)M200?250YNW-A1, alimentação monofásica a 230 V, consumo eléctrico nominal em arrefecimento 0,74 kW, consumo eléctrico nominal em aquecimento 0,74 kW, diâmetro interior das tubagens de entrada e saída de água 40 mm, pressão sonora 60 dBA, dimensões 920x660x740 mm, peso 112 kg.
Critérios considerados na determinação do preço da unidade de obra: O preço não inclui a canalização nem a cablagem eléctrica de alimentação.
Inclui: Marcação. Colocação e fixação. Ligação às linhas frigoríficas. Ligação à rede de condução de água. Ligação à rede eléctrica.
Critério de medição de projecto: Número de unidades previstas, segundo documentação gráfica de Projecto.
Critério de medição de obra: Medir-se-á o número de unidades realmente executadas segundo especificações de Projecto.

| Código | Un | Descrição | Rendimento | Preço | Importância |
|---|---|---|---|---|---|
| mt42mee400a | Ud | Módulo hidrónico HU, exterior, para sistema híbrido multi-split com unidades interiores de tipo fan-coil, para gás R-32, gama Hybrid City Multi, modelo CMH-WM250V-A "MITSUBISHI ELECTRIC", unidades exteriores ligáveis PUHY-(E)M200?250YNW-A1, alimentação monofásica a 230 V, consumo eléctrico nominal em arrefecimento 0,74 kW, consumo eléctrico nominal em aquecimento 0,74 kW, diâmetro interior das tubagens de entrada e saída de água 40 mm, pressão sonora 60 dBA, dimensões 920x660x740 mm, peso 112 kg. (material) | 1 | 709819.03 | 709819.030 |
| mo005 | h | Oficial de 1ª instalador de ar condicionado. (mão de obra) | 0.455 | 138.06 | 62.817 |
| mo104 | h | Ajudante de instalador de ar condicionado. (mão de obra) | 0.455 | 100.25 | 45.614 |
| % | % | Custos directos complementares | 2 % | 709927.461 | 14198.549 |
|  |  | Custos directos |  |  | 724126.010 |
