# Colector solar térmico para instalação colectiva, integrado em cobertura inclinada

- Propriedade do ficheiro: CYPE Ingenieros S.A.
- Formato: FIEBDC-3/2016
- Programa: Gerador de preços para construção civil. CYPE Ingenieros, S.A.
- Data: 19/04/2024
- Âmbito geográfico: Moçambique
- Moeda: MZN
- Custos indirectos: 3 %
- IVA: 17 %

## I Instalações

### IC Aquecimento, arrefecimento, climatização e A.Q.S.

#### ICB Captação solar

**ICB012** Ud Colector solar térmico para instalação colectiva, integrado em cobertura inclinada.
Colector solar térmico formado por bateria de 2 módulos, composto cada um deles de um colector solar térmico plano, com painel de montagem vertical de 1143x2043x80 mm, superfície útil 2,14 m², rendimento óptico 0,78, coeficiente de perdas primário 3,473 W/m²K e coeficiente de perdas secundário 0,017 W/m²K², segundo NP EN 12975-2, composto de aro autoportante e tampa posterior de alumínio, isolamento térmico de lã de vidro, painel de vidro de 4 mm de espessura, absorvedor de cobre com recobrimento Sunselect, tubagem em forma de meandro e uniões, com aros de estanquidade. Inclusive acessórios de montagem e fixação, conjunto de ligações hidráulicas entre colectores solares térmicos, liquido de enchimento para colector solar térmico, válvula de segurança, purgador, válvulas de corte e demais acessórios. Totalmente montado, ligado e testado.
Inclui: Marcação do conjunto. Colocação da estrutura suporte. Colocação e fixação dos painéis sobre a estrutura suporte. Ligação com a rede de abastecimento de água. Enchimento do circuito.
Critério de medição de projecto: Número de unidades previstas, segundo documentação gráfica de Projecto.
Critério de medição de obra: Medir-se-á o número de unidades realmente executadas segundo especificações de Projecto.

| Código | Un | Descrição | Rendimento | Preço | Importância |
|---|---|---|---|---|---|
| mt38the005a | Ud | Colector solar térmico plano, com painel de montagem vertical de 1143x2043x80 mm, superfície útil 2,14 m², rendimento óptico 0,78, coeficiente de perdas primário 3,473 W/m²K e coeficiente de perdas secundário 0,017 W/m²K², segundo NP EN 12975-2, composto de aro autoportante e tampa posterior de alumínio, isolamento térmico de lã de vidro, painel de vidro de 4 mm de espessura, absorvedor de cobre com recobrimento Sunselect, tubagem em forma de meandro e uniões. (material) | 2 | 64757.76 | 129515.520 |
| mt38the050a | Ud | Jogo de bandejas e chapas de cobertura, básico, para dois colectores solares térmicos. (material) | 1 | 50861.24 | 50861.240 |
| mt38the040a | Ud | Ligação recta para colectores solares térmicos com ligações laterais, com isolamento térmico. (material) | 2 | 1204.37 | 2408.740 |
| mt38the500a | Ud | Purgador manual de ar com corpo de latão, com rosca de 3/8" de diâmetro, para uma temperatura máxima de 160°C. (material) | 1 | 2038.16 | 2038.160 |
| mt38csg110 | Ud | Válvula de segurança especial para aplicações de energia solar térmica, para uma temperatura máxima de 130°C. (material) | 1 | 3686.73 | 3686.730 |
| mt38the150a | Ud | Bidão de 10 l de solução água-glicol para enchimento de colector solar térmico. (material) | 0.37 | 3705.74 | 1371.124 |
| mt37sve010d | Ud | Válvula de esfera de latão niquelado para enroscar de 1". (material) | 2 | 1154.87 | 2309.740 |
| mo009 | h | Oficial de 1ª instalador de colectores solares. (mão de obra) | 6.024 | 136.52 | 822.396 |
| mo108 | h | Ajudante de instalador de colectores solares. (mão de obra) | 6.024 | 99.12 | 597.099 |
| % | % | Custos directos complementares | 2 % | 193610.749 | 3872.215 |
|  |  | Custos directos |  |  | 197482.964 |

## Recursos

**mt38the005a** Ud Colector solar térmico plano
Dados técnicos: Custo energético 1664.665 MJ; Emissão de CO2 89.424 kg
Resíduos:
- embalagem: re150101 Embalagens de papel e cartão. (componente de resíduo); rendimento 2.721 kg; Código LER 15 01 01; Massa do elemento 1 kg; Volume 0.001333 m3

**mt38csg110** Ud Válvula de segurança especial para aplicações de energia solar térmica, para uma temperatura máxima de 130°C
Dados técnicos: Custo energético 511.326 MJ; Emissão de CO2 34.399 kg
Resíduos:
- embalagem: re150101 Embalagens de papel e cartão; rendimento 0.072 kg

**mt37sve010d** Ud Válvula de esfera de latão niquelado para enroscar de 1"
Dados técnicos: Custo energético 843.399 MJ; Emissão de CO2 56.701 kg
Resíduos:
- embalagem: re150101 Embalagens de papel e cartão; rendimento 0.072 kg
