# Depósito de combustível líquido, de superfície, de polietileno de alta densidade (PEAD/HDPE)

- Propriedade do ficheiro: CYPE Ingenieros S.A.
- Formato: FIEBDC-3/2016
- Programa: Gerador de preços para construção civil. CYPE Ingenieros, S.A.
- Data: 19/04/2024
- Âmbito geográfico: Moçambique
- Moeda: MZN
- Custos indirectos: 3 %
- IVA: 17 %

## I Instalações

### IC Aquecimento, arrefecimento, climatização e A.Q.S.

#### ICD Combustível líquido

**ICD120** Ud Depósito de combustível líquido, de superfície, de polietileno de alta densidade (PEAD/HDPE).
Depósito homologado de gasóleo, de superfície, colocado no exterior do edifício, de polietileno de alta densidade (PEAD/HDPE), de parede simples contido em recipiente, com uma capacidade de 1500 litros. Incluindo recipiente, acessórios de ligação e elementos de protecção segundo norma. Totalmente montado, ligado e testado.
Inclui: Colocação de recipiente estanque. Colocação do depósito. Montagem de acessórios.
Critério de medição de projecto: Número de unidades previstas, segundo documentação gráfica de Projecto.
Critério de medição de obra: Medir-se-á o número de unidades realmente executadas segundo especificações de Projecto.

| Código | Un | Descrição | Rendimento | Preço | Importância |
|---|---|---|---|---|---|
| mt38dep118a | Ud | Recipiente de recolha de derrames de chapa de aço galvanizado, com uma capacidade de 1500 litros. (material) | 1 | 81027.03 | 81027.030 |
| mt38dep099d | Ud | Depósito homologado de combustível líquido, de superfície, de polietileno de alta densidade (PEAD/HDPE), de parede simples, de 1570x720x1720 mm, com uma capacidade de 1500 litros e quatro bocas de entrada/saída, segundo EN 13341. (material) | 1 | 40158.67 | 40158.670 |
| mt38dep114a | Ud | Acessórios de carga, aspiração e ventilação para depósito de combustível líquido de polietileno de alta densidade (PEAD/HDPE). (material) | 1 | 2484.86 | 2484.860 |
| mo004 | h | Oficial de 1ª instalador de aquecimento. (mão de obra) | 1.222 | 136.52 | 166.827 |
| mo103 | h | Ajudante de instalador de aquecimento. (mão de obra) | 1.222 | 99.12 | 121.125 |
| % | % | Custos directos complementares | 2 % | 123958.512 | 2479.170 |
|  |  | Custos directos |  |  | 126437.682 |

## Recursos

**mt38dep118a** Ud Recipiente de recolha de derrames de chapa de aço galvanizado, com uma capacidade de 1500 litros
Dados técnicos: Custo energético 1757.855 MJ; Emissão de CO2 180.546 kg
Resíduos:
- embalagem: re150101 Embalagens de papel e cartão. (componente de resíduo); rendimento 1.584 kg; Código LER 15 01 01; Massa do elemento 1 kg; Volume 0.001333 m3

**mt38dep099d** Ud Depósito homologado de combustível líquido
Dados técnicos: Custo energético 7674.286 MJ; Emissão de CO2 272.233 kg
Resíduos:
- embalagem: re150101 Embalagens de papel e cartão; rendimento 0.086 kg
