# Depósito de combustível líquido, de superfície, de chapa de aço

- Propriedade do ficheiro: CYPE Ingenieros S.A.
- Formato: FIEBDC-3/2016
- Programa: Gerador de preços para construção civil. CYPE Ingenieros, S.A.
- Data: 19/04/2024
- Âmbito geográfico: Moçambique
- Moeda: MZN
- Custos indirectos: 3 %
- IVA: 17 %

## I Instalações

### IC Aquecimento, arrefecimento, climatização e A.Q.S.

#### ICD Combustível líquido

**ICD125** Ud Depósito de combustível líquido, de superfície, de chapa de aço.
Depósito homologado de gasóleo, de superfície, colocado no exterior do edifício, de chapa de aço, de parede simples, com uma capacidade de 1500 litros, tratamento exterior através de granalhagem SA 2 1/2 e acabamento através de aplicação de primário de epóxi-poliamida e poliuretano branco. Incluindo indicador de nível, apoios e elementos de protecção segundo norma. Totalmente montado, ligado e testado. Sem incluir trabalhos auxiliares, nem a tomada de terra.
Inclui: Colocação do depósito. Montagem de acessórios.
Critério de medição de projecto: Número de unidades previstas, segundo documentação gráfica de Projecto.
Critério de medição de obra: Medir-se-á o número de unidades realmente executadas segundo especificações de Projecto.

| Código | Un | Descrição | Rendimento | Preço | Importância |
|---|---|---|---|---|---|
| mt38dep001da | Ud | Depósito homologado de combustível líquido, de superfície, de chapa de aço, de parede simples, de 1100 mm de diâmetro e 1800 mm de comprimento, com uma capacidade de 1500 litros, segundo EN 12285-2. Tratamento exterior: granalhagem SA 2 1/2 e acabamento através de primário de epóxi-poliamida e poliuretano branco. Inclusive apoios e elementos de protecção segundo norma. (material) | 1 | 164167.97 | 164167.970 |
| mt38dep006a | Ud | Indicador de nível com sonda, para depósito de combustível líquido de chapa de aço. (material) | 1 | 6714.46 | 6714.460 |
| mq04cag010a | h | Camião com grua de carga máxima 6 t. (equipamento) | 0.29 | 1963.13 | 569.308 |
| mo004 | h | Oficial de 1ª instalador de aquecimento. (mão de obra) | 6.233 | 136.52 | 850.929 |
| mo103 | h | Ajudante de instalador de aquecimento. (mão de obra) | 6.233 | 99.12 | 617.815 |
| % | % | Custos directos complementares | 2 % | 172920.482 | 3458.410 |
|  |  | Custos directos |  |  | 176378.892 |

## Recursos

**mt38dep001da** Ud Depósito homologado de combustível líquido
Dados técnicos: Custo energético 2223.767 MJ; Emissão de CO2 118.702 kg
Resíduos:
- embalagem: re150101 Embalagens de papel e cartão. (componente de resíduo); rendimento 4.049 kg; Código LER 15 01 01; Massa do elemento 1 kg; Volume 0.001333 m3
