# Depósito de combustível líquido, de superfície, de chapa de aço

- Propriedade do ficheiro: CYPE Ingenieros S.A.
- Formato: FIEBDC-3/2016
- Programa: Gerador de preços para construção civil. CYPE Ingenieros, S.A.
- Data: 19/04/2024
- Âmbito geográfico: Moçambique
- Moeda: MZN
- Custos indirectos: 3 %
- IVA: 17 %

## I Instalações

### IC Aquecimento, arrefecimento, climatização e A.Q.S.

#### ICD Combustível líquido

**ICD125** Ud Depósito de combustível líquido, de superfície, de chapa de aço.
Depósito homologado de gasóleo, de superfície, colocado no exterior do edifício, de chapa de aço, de parede dupla, com uma capacidade de 10000 litros, tratamento exterior através de granalhagem SA 2 1/2 e acabamento através de aplicação de primário de epóxi-poliamida e poliuretano branco. Incluindo tubo de pesca de carga, interruptor de nível, indicador de nível, apoios, detector de fugas e elementos de protecção segundo norma. Totalmente montado, ligado e testado. Sem incluir trabalhos auxiliares, nem a tomada de terra.
Inclui: Colocação do depósito. Montagem de acessórios.
Critério de medição de projecto: Número de unidades previstas, segundo documentação gráfica de Projecto.
Critério de medição de obra: Medir-se-á o número de unidades realmente executadas segundo especificações de Projecto.

| Código | Un | Descrição | Rendimento | Preço | Importância |
|---|---|---|---|---|---|
| mt38dep001nb | Ud | Depósito homologado de combustível líquido, de superfície, de chapa de aço, de parede dupla, de 1850 mm de diâmetro e 4000 mm de comprimento, com uma capacidade de 10000 litros, segundo EN 12285-2. Tratamento exterior: granalhagem SA 2 1/2 e acabamento através de primário de epóxi-poliamida e poliuretano branco. Inclusive apoios, detector de fugas e elementos de protecção segundo norma. (material) | 1 | 860601.42 | 860601.420 |
| mt38dep004b | Ud | Tubo de pesca de carga, para depósito de combustível líquido de chapa de aço. (material) | 1 | 28572.18 | 28572.180 |
| mt38dep005b | Ud | Válvula reguladora de nível, para depósito de combustível líquido de chapa de aço. (material) | 1 | 9520.99 | 9520.990 |
| mt38dep006a | Ud | Indicador de nível com sonda, para depósito de combustível líquido de chapa de aço. (material) | 1 | 6714.46 | 6714.460 |
| mq04cag010a | h | Camião com grua de carga máxima 6 t. (equipamento) | 0.58 | 1963.13 | 1138.615 |
| mo004 | h | Oficial de 1ª instalador de aquecimento. (mão de obra) | 9.044 | 136.52 | 1234.687 |
| mo103 | h | Ajudante de instalador de aquecimento. (mão de obra) | 9.044 | 99.12 | 896.441 |
| % | % | Custos directos complementares | 2 % | 908678.793 | 18173.576 |
|  |  | Custos directos |  |  | 926852.369 |

## Recursos

**mt38dep001nb** Ud Depósito homologado de combustível líquido
Dados técnicos: Custo energético 21628.323 MJ; Emissão de CO2 1125.657 kg
Resíduos:
- embalagem: re150101 Embalagens de papel e cartão. (componente de resíduo); rendimento 4.302 kg; Código LER 15 01 01; Massa do elemento 1 kg; Volume 0.001333 m3

**mt38dep005b** Ud Válvula reguladora de nível, para depósito de combustível líquido de chapa de aço
Dados técnicos: Custo energético 3579.048 MJ; Emissão de CO2 240.427 kg
Resíduos:
- embalagem: re150101 Embalagens de papel e cartão; rendimento 0.072 kg
