# Depósito de combustível líquido, enterrado, de chapa de aço

- Propriedade do ficheiro: CYPE Ingenieros S.A.
- Formato: FIEBDC-3/2016
- Programa: Gerador de preços para construção civil. CYPE Ingenieros, S.A.
- Data: 31/10/2024
- Âmbito geográfico: Moçambique
- Moeda: MZN
- Custos indirectos: 3 %
- IVA: 17 %

## I Instalações

### IC Aquecimento, arrefecimento, climatização e A.Q.S.

#### ICD Combustível líquido

**ICD110** Ud Depósito de combustível líquido, enterrado, de chapa de aço.
Depósito homologado de gasóleo, enterrado, de chapa de aço, de parede simples, com uma capacidade de 1000 litros. Incluindo indicador de nível, tampa amovível, elementos de protecção segundo norma, tratamento exterior através de granalhagem SA 2 1/2 e acabamento com uma camada de resina de poliuretano de 600 microns de espessura. Totalmente montado, ligado e testado. Sem incluir trabalhos auxiliares, a tomada de terra, nem o equipamento de protecção catódica.
Inclui: Colocação do depósito. Montagem da tampa amovível e dos seus acessórios.
Critério de medição de projecto: Número de unidades previstas, segundo documentação gráfica de Projecto.
Critério de medição de obra: Medir-se-á o número de unidades realmente executadas segundo especificações de Projecto.

| Código | Un | Descrição | Rendimento | Preço | Importância |
|---|---|---|---|---|---|
| mt38dep001aa | Ud | Depósito homologado de combustível líquido, enterrado, de chapa de aço, de parede simples, de 900 mm de diâmetro e 1900 mm de comprimento, com uma capacidade de 1000 litros, segundo EN 12285-1. Tratamento exterior: granalhagem SA 2 1/2 e acabamento através de camada de resina de poliuretano de 600 microns de espessura. Inclusive elementos de protecção segundo norma. (material) | 1 | 171660.65 | 171660.650 |
| mt38dep006a | Ud | Indicador de nível com sonda, para depósito de combustível líquido de chapa de aço. (material) | 1 | 6816.01 | 6816.010 |
| mt38dep009a | Ud | Tampa amovível de 40x40 cm, para inspecção de depósito de combustível líquido. (material) | 1 | 3382.71 | 3382.710 |
| mq04cag010a | h | Camião com grua de carga máxima 6 t. (equipamento) | 0.29 | 1980.49 | 574.342 |
| mo004 | h | Oficial de 1ª instalador de aquecimento. (mão de obra) | 6.722 | 138.06 | 928.039 |
| mo103 | h | Ajudante de instalador de aquecimento. (mão de obra) | 6.722 | 100.25 | 673.881 |
| % | % | Custos directos complementares | 2 % | 184035.632 | 3680.713 |
|  |  | Custos directos |  |  | 187716.345 |

## Recursos

**mt38dep001aa** Ud Depósito homologado de combustível líquido
Dados técnicos: Custo energético 1909.215 MJ; Emissão de CO2 102.394 kg
Resíduos:
- embalagem: re150101 Embalagens de papel e cartão. (componente de resíduo); rendimento 4.064 kg; Código LER 15 01 01; Massa do elemento 1 kg; Volume 0.001333 m3

**mt38dep009a** Ud Tampa amovível de 40x40 cm, para inspecção de depósito de combustível líquido
Dados técnicos: Custo energético 242.339 MJ; Emissão de CO2 15.161 kg
Resíduos:
- embalagem: re150101 Embalagens de papel e cartão; rendimento 0.072 kg
