# Válvula de pé

- Propriedade do ficheiro: CYPE Ingenieros S.A.
- Formato: FIEBDC-3/2016
- Programa: Gerador de preços para construção civil. CYPE Ingenieros, S.A.
- Data: 31/10/2024
- Âmbito geográfico: Moçambique
- Moeda: MZN
- Custos indirectos: 3 %
- IVA: 17 %

## I Instalações

### IC Aquecimento, arrefecimento, climatização e A.Q.S.

#### ICD Combustível líquido

**ICD130** Ud Válvula de pé.
Válvula de pé de clapeta dupla, de latão e assento de EPDM, para enroscar, de 2". Totalmente montada, ligada e testada.
Inclui: Marcação. Ligação da válvula de pé.
Critério de medição de projecto: Número de unidades previstas, segundo documentação gráfica de Projecto.
Critério de medição de obra: Medir-se-á o número de unidades realmente executadas segundo especificações de Projecto.

| Código | Un | Descrição | Rendimento | Preço | Importância |
|---|---|---|---|---|---|
| mt38dep008a | Ud | Válvula de pé de clapeta dupla, de latão e assento de EPDM, para enroscar, de 2", com filtro de aço inoxidável. (material) | 1 | 8289.62 | 8289.620 |
| mo004 | h | Oficial de 1ª instalador de aquecimento. (mão de obra) | 0.183 | 138.06 | 25.265 |
| mo103 | h | Ajudante de instalador de aquecimento. (mão de obra) | 0.183 | 100.25 | 18.346 |
| % | % | Custos directos complementares | 2 % | 8333.231 | 166.665 |
|  |  | Custos directos |  |  | 8499.896 |

## Recursos

**mt38dep008a** Ud Válvula de pé de clapeta dupla, de latão e assento de EPDM, para enroscar, de 2", com filtro de aço inoxidável
Dados técnicos: Custo energético 1366.179 MJ; Emissão de CO2 96.790 kg
Resíduos:
- embalagem: re150101 Embalagens de papel e cartão. (componente de resíduo); rendimento 0.072 kg; Código LER 15 01 01; Massa do elemento 1 kg; Volume 0.001333 m3
