# Acessório para tubagem de distribuição de água para sistema de aquecimento e arrefecimento por tecto radiante

- Propriedade do ficheiro: CYPE Ingenieros S.A.
- Formato: FIEBDC-3/2016
- Programa: Gerador de preços para construção civil. CYPE Ingenieros, S.A.
- Data: 19/04/2024
- Âmbito geográfico: Moçambique
- Moeda: MZN
- Custos indirectos: 3 %
- IVA: 17 %

## I Instalações

### IC Aquecimento, arrefecimento, climatização e A.Q.S.

#### ICE Emissores a água para aquecimento e arrefecimento

**ICE024** Ud Acessório para tubagem de distribuição de água para sistema de aquecimento e arrefecimento por tecto radiante.
Conjunto de peças para a formação de uma derivação na tubagem, formado por Tê com saída roscada fêmea, de latão, de 20 mm x 1/2" x 20 mm, racor com saída roscada macho, de latão, de 15 mm x 1/2" e manguito de 10x15 mm de diâmetro.
Inclui: Colocação e fixação do acessório.
Critério de medição de projecto: Número de unidades previstas, segundo documentação gráfica de Projecto.
Critério de medição de obra: Medir-se-á o número de unidades realmente executadas segundo especificações de Projecto.

| Código | Un | Descrição | Rendimento | Preço | Importância |
|---|---|---|---|---|---|
| mt37tpu531n | Ud | Tê com saída roscada fêmea, de latão, de 20 mm x 1/2" x 20 mm. (material) | 1 | 998.18 | 998.180 |
| mt38etu037a | Ud | Racor com saída roscada macho, de latão, de 15 mm x 1/2". (material) | 1 | 1052.62 | 1052.620 |
| mt38etu035a | Ud | Manguito de 10x15 mm de diâmetro. (material) | 1 | 1077.12 | 1077.120 |
| mo103 | h | Ajudante de instalador de aquecimento. (mão de obra) | 0.012 | 99.12 | 1.189 |
| % | % | Custos directos complementares | 2 % | 3129.109 | 62.582 |
|  |  | Custos directos |  |  | 3191.691 |
