# Grupo de impulsão para colector, com central pré-montada

- Propriedade do ficheiro: CYPE Ingenieros S.A.
- Formato: FIEBDC-3/2016
- Programa: Gerador de preços para construção civil. CYPE Ingenieros, S.A.
- Data: 19/04/2024
- Âmbito geográfico: Moçambique
- Moeda: MZN
- Custos indirectos: 3 %
- IVA: 17 %

## I Instalações

### IC Aquecimento, arrefecimento, climatização e A.Q.S.

#### ICE Emissores a água para aquecimento e arrefecimento

**ICE161** Ud Grupo de impulsão para colector, com central pré-montada.
Grupo de impulsão para controlo da bomba de circulação e da humidade em instalações de aquecimento e arrefecimento, com central, instalação horizontal em colector, válido para instalação de piso radiante até 30 kW, formado por central com sonda de temperatura exterior e sonda de temperatura de impulsão, circulador com regulação electrónica integrada (pressão constante) Wilo Stratos Para 1/8, termostato digital com sonda de humidade, válvula misturadora de 3 vias e actuador para válvula misturadora de 3 vias. Totalmente montado, ligado e testado.
Inclui: Colocação e fixação do grupo de impulsão ao colector. Ligação eléctrica da central e da bomba de circulação.
Critério de medição de projecto: Número de unidades previstas, segundo documentação gráfica de Projecto.
Critério de medição de obra: Medir-se-á o número de unidades realmente executadas segundo especificações de Projecto.

| Código | Un | Descrição | Rendimento | Preço | Importância |
|---|---|---|---|---|---|
| mt38gpu029k | Ud | Grupo de impulsão para controlo da bomba de circulação e da humidade em instalações de aquecimento e arrefecimento, com central, instalação horizontal em colector, válido para instalação de piso radiante até 30 kW, formado por central com sonda de temperatura exterior e sonda de temperatura de impulsão, circulador com regulação electrónica integrada (pressão constante) Wilo Stratos Para 1/8, termostato digital com sonda de humidade, válvula misturadora de 3 vias e actuador para válvula misturadora de 3 vias. (material) | 1 | 281611.94 | 281611.940 |
| mo004 | h | Oficial de 1ª instalador de aquecimento. (mão de obra) | 0.607 | 136.52 | 82.868 |
| mo103 | h | Ajudante de instalador de aquecimento. (mão de obra) | 0.607 | 99.12 | 60.166 |
| % | % | Custos directos complementares | 2 % | 281754.974 | 5635.099 |
|  |  | Custos directos |  |  | 287390.073 |

## Recursos

**mt38gpu029k** Ud Grupo de impulsão para controlo da bomba de circulação e da humidade em instalações de aquecimento e arrefecimento
Dados técnicos: Custo energético 0.884 MJ; Emissão de CO2 1.392 kg
Resíduos:
- embalagem: re150101 Embalagens de papel e cartão. (componente de resíduo); rendimento 1.638 kg; Código LER 15 01 01; Massa do elemento 1 kg; Volume 0.001333 m3
