# Colector para aquecimento e arrefecimento por piso radiante

- Propriedade do ficheiro: CYPE Ingenieros S.A.
- Formato: FIEBDC-3/2016
- Programa: Gerador de preços para construção civil. CYPE Ingenieros, S.A.
- Data: 19/04/2024
- Âmbito geográfico: Moçambique
- Moeda: MZN
- Custos indirectos: 3 %
- IVA: 17 %

## I Instalações

### IC Aquecimento, arrefecimento, climatização e A.Q.S.

#### ICE Emissores a água para aquecimento e arrefecimento

**ICE100** Ud Colector para aquecimento e arrefecimento por piso radiante.
Colector pré-montado de poliamida reforçada, para 4 circuitos, composto de ligações principais de 1", derivações de 3/4", termómetros, purgadores manuais, válvula de enchimento, válvula de esvaziamento, caudalímetros, tampões terminais e suportes, racores fêmea de 16 mm x 3/4" eurocone, válvulas de esfera para fecho do circuito do colector, curvatubos de plástico, montado em armário de aço galvanizado, de 80x550x730 mm com porta. Totalmente montado, ligado e testado.
Inclui: Marcação da localização do colector. Colocação do armário para o colector. Colocação do colector. Ligação das tubagens ao colector. Ligação do colector à rede de distribuição interior ou à caldeira.
Critério de medição de projecto: Número de unidades previstas, segundo documentação gráfica de Projecto.
Critério de medição de obra: Medir-se-á o número de unidades realmente executadas segundo especificações de Projecto.

| Código | Un | Descrição | Rendimento | Preço | Importância |
|---|---|---|---|---|---|
| mt37alu009c | Ud | Colector pré-montado de poliamida reforçada, para 4 circuitos, composto de ligações principais de 1", derivações de 3/4", termómetros, purgadores manuais, válvula de enchimento, válvula de esvaziamento, caudalímetros, tampões terminais e suportes. (material) | 1 | 38132.96 | 38132.960 |
| mt37alu005c | Ud | Racor fêmea de 16 mm x 3/4" eurocone. (material) | 8 | 761.53 | 6092.240 |
| mt37alu082a | Ud | Válvula de esfera para fecho do circuito do colector de 1" de diâmetro. (material) | 2 | 3663.12 | 7326.240 |
| mt37alu015a | Ud | Curvatubos de plástico. (material) | 8 | 250.14 | 2001.120 |
| mt37alu031y | Ud | Armário de aço galvanizado, de 80x550x730 mm, para colector de 2 a 4 saídas, regulável em altura, com barra curvatubos. (material) | 1 | 14618.2 | 14618.200 |
| mt37alu032a | Ud | Porta bloqueável para armário de aço, acabamento pintado cor branca RAL 9010, de 500x730 mm. (material) | 1 | 18065.47 | 18065.470 |
| mo004 | h | Oficial de 1ª instalador de aquecimento. (mão de obra) | 1.942 | 136.52 | 265.122 |
| mo103 | h | Ajudante de instalador de aquecimento. (mão de obra) | 1.942 | 99.12 | 192.491 |
| % | % | Custos directos complementares | 2 % | 86693.843 | 1733.877 |
|  |  | Custos directos |  |  | 88427.720 |

Resíduos:
- colocação: mt37alu009c; factor de resíduo 0.0165

## Recursos

**mt37alu009c** Ud Colector pré-montado de poliamida reforçada
Dados técnicos: Custo energético 39.743 MJ; Emissão de CO2 2.008 kg; Código LER 17 02 03; Massa do elemento 0.41 kg; Volume 0.000683 m3
Resíduos:
- embalagem: re150101 Embalagens de papel e cartão. (componente de resíduo); rendimento 0.042 kg; Código LER 15 01 01; Massa do elemento 1 kg; Volume 0.001333 m3

**mt37alu005c** Ud Racor fêmea de 16 mm x 3/4" eurocone
Dados técnicos: Custo energético 23.583 MJ; Emissão de CO2 1.642 kg
Resíduos:
- embalagem: re150101 Embalagens de papel e cartão; rendimento 0.072 kg

**mt37alu082a** Ud Válvula de esfera para fecho do circuito do colector de 1" de diâmetro
Dados técnicos: Custo energético 254.804 MJ; Emissão de CO2 17.171 kg
Resíduos:
- embalagem: re150101 Embalagens de papel e cartão; rendimento 0.072 kg

**mt37alu031y** Ud Armário de aço galvanizado, de 80x550x730 mm, para colector de 2 a 4 saídas, regulável em altura, com barra curvatubos
Dados técnicos: Custo energético 0.019 MJ; Emissão de CO2 0.031 kg
Resíduos:
- embalagem: re150101 Embalagens de papel e cartão; rendimento 0.036 kg

**mt37alu032a** Ud Porta bloqueável para armário de aço, acabamento pintado cor branca RAL 9010, de 500x730 mm
Dados técnicos: Custo energético 0.019 MJ; Emissão de CO2 0.031 kg
Resíduos:
- embalagem: re150101 Embalagens de papel e cartão; rendimento 0.036 kg
