# Unidade autónoma ar-ar compacta de cobertura (rooftop) com permutador de calor a gás

- Propriedade do ficheiro: CYPE Ingenieros S.A.
- Formato: FIEBDC-3/2016
- Programa: Gerador de preços para construção civil. CYPE Ingenieros, S.A.
- Data: 20/04/2024
- Âmbito geográfico: Moçambique
- Moeda: MZN
- Custos indirectos: 3 %
- IVA: 17 %

## I Instalações

### IC Aquecimento, arrefecimento, climatização e A.Q.S.

#### ICK Unidades centrais de climatização a gás

**ICK010** Ud Unidade autónoma ar-ar compacta de cobertura (rooftop) com permutador de calor a gás.
Equipamento autónomo ar-ar compacto de cobertura (rooftop) com permutador de calor a gás natural, potência calorífica nominal 130 kW, rendimento nominal 90,2%, potência calorífica nominal útil 117,2 kW, potência frigorífica total nominal 92,2 kW (temperatura de bolbo seco no interior 27°C, temperatura de bolbo seco no exterior 35°C), potência frigorífica sensível nominal 61,7 kW (temperatura de bolbo seco no interior 27°C, temperatura de bolbo seco no exterior 35°C), pressão estática disponível nominal 250 Pa, caudal de ar nominal 12600 m³/h, dimensões 3250x2250x1180 mm, alimentação eléctrica trifásica a 400 V, peso 1140 kg, limite de funcionamento desde -25°C até +45°C, composto por módulo frigorífico com compressores scroll e gás refrigerante R-407C, permutadores de tipo tubular independentes e ventiladores axiais de funcionamento independente e baixa velocidade, secção de aquecimento com queimadores atmosféricos multigás com permutador de calor de aço inoxidável AISI 430 e ventilador centrífugo de extracção de fumos, acendimento electrónico, controlo de chama por ionização e termostato de segurança, módulo de tratamento de ar com mistura de ar exterior e de retorno, filtros de células G4 e bateria de evaporação, e grupo de ventilação de saída com duplo ventilador centrífugo de dupla aspiração ligado a motor eléctrico montado sobre guia deslizante, porta de inspecção e painel de controlo remoto electrónico, sem incluir a conduta para evacuação dos produtos da combustão. Totalmente montada, ligada e colocada em funcionamento pela empresa instaladora para verificar o seu correcto funcionamento.
Inclui: Implantação da unidade. Colocação e fixação da unidade e respectivos acessórios. Ligação com as redes de abastecimento de água, de gás, eléctricas e de recolha de condensados. Colocação em funcionamento.
Critério de medição de projecto: Número de unidades previstas, segundo documentação gráfica de Projecto.
Critério de medição de obra: Medir-se-á o número de unidades realmente executadas segundo especificações de Projecto.

| Código | Un | Descrição | Rendimento | Preço | Importância |
|---|---|---|---|---|---|
| mt42tnc010e | Ud | Equipamento autónomo ar-ar compacto de cobertura (rooftop) com permutador de calor a gás natural, potência calorífica nominal 130 kW, rendimento nominal 90,2%, potência calorífica nominal útil 117,2 kW, potência frigorífica total nominal 92,2 kW (temperatura de bolbo seco no interior 27°C, temperatura de bolbo seco no exterior 35°C), potência frigorífica sensível nominal 61,7 kW (temperatura de bolbo seco no interior 27°C, temperatura de bolbo seco no exterior 35°C), pressão estática disponível nominal 250 Pa, caudal de ar nominal 12600 m³/h, dimensões 3250x2250x1180 mm, alimentação eléctrica trifásica a 400 V, peso 1140 kg, limite de funcionamento desde -25°C até +45°C, composto por módulo frigorífico com compressores scroll e gás refrigerante R-407C, permutadores de tipo tubular independentes e ventiladores axiais de funcionamento independente e baixa velocidade, secção de aquecimento com queimadores atmosféricos multigás com permutador de calor de aço inoxidável AISI 430 e ventilador centrífugo de extracção de fumos, acendimento electrónico, controlo de chama por ionização e termostato de segurança, módulo de tratamento de ar com mistura de ar exterior e de retorno, filtros de células G4 e bateria de evaporação, e grupo de ventilação de saída com duplo ventilador centrífugo de dupla aspiração ligado a motor eléctrico montado sobre guia deslizante, porta de inspecção e painel de controlo remoto electrónico. (material) | 1 | 3659415.56 | 3659415.560 |
| mo005 | h | Oficial de 1ª instalador de ar condicionado. (mão de obra) | 5.99 | 136.52 | 817.755 |
| mo104 | h | Ajudante de instalador de ar condicionado. (mão de obra) | 5.99 | 99.12 | 593.729 |
| % | % | Custos directos complementares | 2 % | 3660827.044 | 73216.541 |
|  |  | Custos directos |  |  | 3734043.585 |
