# Derivação para linha frigorífica de líquido e de gás

- Propriedade do ficheiro: CYPE Ingenieros S.A.
- Formato: FIEBDC-3/2016
- Programa: Gerador de preços para construção civil. CYPE Ingenieros, S.A.
- Data: 20/04/2024
- Âmbito geográfico: Moçambique
- Moeda: MZN
- Custos indirectos: 3 %
- IVA: 17 %

## I Instalações

### IC Aquecimento, arrefecimento, climatização e A.Q.S.

#### ICN Unidades autónomas de climatização

**ICN011** Ud Derivação para linha frigorífica de líquido e de gás.
Derivação de linha frigorífica formada por conjunto de dois colectores, um para a linha de líquido e outro para a linha de gás, de 8 saídas cada um, com uma potência frigorífica total maior que 70,3 kW e menor ou igual a 135,2 kW das unidades interiores ligadas a jusante.
Inclui: Ligação.
Critério de medição de projecto: Número de unidades previstas, segundo documentação gráfica de Projecto.
Critério de medição de obra: Medir-se-á o número de unidades realmente executadas segundo especificações de Projecto.

| Código | Un | Descrição | Rendimento | Preço | Importância |
|---|---|---|---|---|---|
| mt42sam014r | Ud | Conjunto de dois colectores, um para a linha de líquido e outro para a linha de gás, de 8 saídas cada um, com uma potência frigorífica total maior que 70,3 kW e menor ou igual a 135,2 kW das unidades interiores ligadas a jusante. (material) | 1 | 35204.5 | 35204.500 |
| mo005 | h | Oficial de 1ª instalador de ar condicionado. (mão de obra) | 0.06 | 136.52 | 8.191 |
| mo104 | h | Ajudante de instalador de ar condicionado. (mão de obra) | 0.06 | 99.12 | 5.947 |
| % | % | Custos directos complementares | 2 % | 35218.638 | 704.373 |
|  |  | Custos directos |  |  | 35923.011 |
