# Conduta concêntrica de parede dupla, com parede interior de polipropileno e parede exterior metálica

- Propriedade do ficheiro: CYPE Ingenieros S.A.
- Formato: FIEBDC-3/2016
- Programa: Gerador de preços para construção civil. CYPE Ingenieros, S.A.
- Data: 19/04/2024
- Âmbito geográfico: Moçambique
- Moeda: MZN
- Custos indirectos: 3 %
- IVA: 17 %

## I Instalações

### IC Aquecimento, arrefecimento, climatização e A.Q.S.

#### ICO Sistemas de evacuação dos produtos da combustão

**ICO160** m Conduta concêntrica de parede dupla, com parede interior de polipropileno e parede exterior metálica.
Conduta para evacuação dos produtos da combustão e admissão de ar comburente, formada por tubo de parede dupla com junta de estanquidade, de 60/100 mm de diâmetro, composto por parede interior de polipropileno cor branca e parede exterior metálica acabamento lacado cor branca, com junta de estanquidade de EPDM, propagação retardada da chama Euroclasse C de reacção ao fogo, segundo NP EN 13501-1, temperatura máxima de 120°C, pressão de trabalho até 200 Pa. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din111a | Ud | Material auxiliar para montagem e fixação dos tubos de parede dupla com junta de estanquidade, de 60/100 mm de diâmetro. (material) | 1 | 203.4 | 203.400 |
| mt20din110am | m | Tubo de parede dupla com junta de estanquidade, de 60/100 mm de diâmetro, composto por parede interior de polipropileno cor branca e parede exterior metálica acabamento lacado cor branca, com junta de estanquidade de EPDM, propagação retardada da chama Euroclasse C de reacção ao fogo, segundo NP EN 13501-1, temperatura máxima de 120°C, pressão de trabalho até 200 Pa, segundo NP EN 14471, com o preço incrementado em 60% relativamente a acessórios, peças especiais e módulos finais. (material) | 1 | 5423.93 | 5423.930 |
| mo004 | h | Oficial de 1ª instalador de aquecimento. (mão de obra) | 0.361 | 136.52 | 49.284 |
| mo103 | h | Ajudante de instalador de aquecimento. (mão de obra) | 0.361 | 99.12 | 35.782 |
| % | % | Custos directos complementares | 2 % | 5712.396 | 114.248 |
|  |  | Custos directos |  |  | 5826.644 |

Resíduos:
- colocação: mt20din110am; factor de resíduo 0.0198617

## Recursos

**mt20din110am** m Tubo de parede dupla com junta de estanquidade
Dados técnicos: Custo energético 157.453 MJ; Emissão de CO2 9.657 kg; Código LER 17 02 03; Massa do elemento 1.49 kg; Volume 0.002483 m3
