# Conduta de ligação entre a caldeira e a chaminé colectiva

- Propriedade do ficheiro: CYPE Ingenieros S.A.
- Formato: FIEBDC-3/2016
- Programa: Gerador de preços para construção civil. CYPE Ingenieros, S.A.
- Data: 19/04/2024
- Âmbito geográfico: Moçambique
- Moeda: MZN
- Custos indirectos: 3 %
- IVA: 17 %

## I Instalações

### IC Aquecimento, arrefecimento, climatização e A.Q.S.

#### ICO Sistemas de evacuação dos produtos da combustão

**ICO230** m Conduta de ligação entre a caldeira e a chaminé colectiva.
Conduta de ligação entre a caldeira e a chaminé colectiva, formada por tubo de polipropileno cor branca, com junta de estanquidade de EPDM, de 60 mm de diâmetro interior, propagação retardada da chama Euroclasse D de reacção ao fogo, segundo NP EN 13501-1, temperatura máxima de 120°C, pressão de trabalho até 5000 Pa, para evacuação dos produtos da combustão ou admissão de ar comburente, da caldeira mural de condensação, a gás. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din101a | Ud | Material auxiliar para montagem e fixação dos tubos de polipropileno, de 60 mm de diâmetro interior. (material) | 1 | 98.66 | 98.660 |
| mt20din100ap | m | Tubo de polipropileno cor branca, com junta de estanquidade de EPDM, de 60 mm de diâmetro interior, propagação retardada da chama Euroclasse D de reacção ao fogo, segundo NP EN 13501-1, temperatura máxima de 120°C, pressão de trabalho até 5000 Pa, segundo NP EN 14471, com o preço incrementado em 75% relativamente a acessórios, peças especiais e módulos finais. (material) | 1 | 2877.49 | 2877.490 |
| mo004 | h | Oficial de 1ª instalador de aquecimento. (mão de obra) | 0.325 | 136.52 | 44.369 |
| mo103 | h | Ajudante de instalador de aquecimento. (mão de obra) | 0.325 | 99.12 | 32.214 |
| % | % | Custos directos complementares | 2 % | 3052.733 | 61.055 |
|  |  | Custos directos |  |  | 3113.788 |

Resíduos:
- colocação: mt20din100ap; factor de resíduo 0.023916

## Recursos

**mt20din100ap** m Tubo de polipropileno cor branca
Dados técnicos: Custo energético 46.465 MJ; Emissão de CO2 1.455 kg; Código LER 17 02 03; Massa do elemento 0.5 kg; Volume 0.000833 m3
