# Conduta extensível para climatizador evaporativo

- Propriedade do ficheiro: CYPE Ingenieros S.A.
- Formato: FIEBDC-3/2016
- Programa: Gerador de preços para construção civil. CYPE Ingenieros, S.A.
- Data: 20/04/2024
- Âmbito geográfico: Moçambique
- Moeda: MZN
- Custos indirectos: 3 %
- IVA: 17 %

## I Instalações

### IC Aquecimento, arrefecimento, climatização e A.Q.S.

#### ICP Bioclimatização

**ICP030** Ud Conduta extensível para climatizador evaporativo.
Conduta de descarga motorizada, para climatizador evaporativo, com tramo extensível até 10 m de comprimento, formada por difusor cónico de 900 mm de diâmetro com tampa, tubo extensível de 610 mm de diâmetro, redução transição de 660x660 mm, conduta rectangular de 660x660 mm e 750 mm de comprimento, motor de 285 W e 17 r.p.m., suporte para o motor, corda, carrete, interruptor de fim de curso e pulsador para o accionamento do motor. Inclusive acessórios de montagem e elementos de fixação. Totalmente montado.
Inclui: Marcação. Colocação e fixação.
Critério de medição de projecto: Número de unidades previstas, segundo documentação gráfica de Projecto.
Critério de medição de obra: Medir-se-á o número de unidades realmente executadas segundo especificações de Projecto.

| Código | Un | Descrição | Rendimento | Preço | Importância |
|---|---|---|---|---|---|
| mt42ter055d | Ud | Conduta de descarga motorizada, para climatizador evaporativo, com tramo extensível até 10 m de comprimento, formada por difusor cónico de 900 mm de diâmetro com tampa, tubo extensível de 610 mm de diâmetro, redução transição de 660x660 mm, conduta rectangular de 660x660 mm e 750 mm de comprimento, motor de 285 W e 17 r.p.m., suporte para o motor, corda, carrete, interruptor de fim de curso e pulsador para o accionamento do motor. (material) | 1 | 153602.81 | 153602.810 |
| mo005 | h | Oficial de 1ª instalador de ar condicionado. (mão de obra) | 2.99 | 136.52 | 408.195 |
| mo104 | h | Ajudante de instalador de ar condicionado. (mão de obra) | 2.99 | 99.12 | 296.369 |
| % | % | Custos directos complementares | 2 % | 154307.374 | 3086.147 |
|  |  | Custos directos |  |  | 157393.521 |

## Recursos

**mt42ter055d** Ud Conduta de descarga motorizada
Dados técnicos: Custo energético 895.646 MJ; Emissão de CO2 65.993 kg
Resíduos:
- embalagem: re150101 Embalagens de papel e cartão. (componente de resíduo); rendimento 0.086 kg; Código LER 15 01 01; Massa do elemento 1 kg; Volume 0.001333 m3
