# Conduta oval

- Propriedade do ficheiro: CYPE Ingenieros S.A.
- Formato: FIEBDC-3/2016
- Programa: Gerador de preços para construção civil. CYPE Ingenieros, S.A.
- Data: 20/04/2024
- Âmbito geográfico: Moçambique
- Moeda: MZN
- Custos indirectos: 3 %
- IVA: 17 %

## I Instalações

### IC Aquecimento, arrefecimento, climatização e A.Q.S.

#### ICR Sistemas de condução de ar

**ICR018** m Conduta oval.
Conduta oval de parede simples helicoidal de aço galvanizado, de 975x265 mm e 0,8 mm de espessura, com reforços, fornecida em tramos de 3 m, para instalações de ventilação e climatização. Inclusive acessórios de montagem e elementos de fixação.
Inclui: Marcação do traçado das condutas. Marcação e posterior ancoragem dos suportes das condutas. Montagem e fixação de condutas. Verificação do seu correcto funcionamento.
Critério de medição de projecto: Comprimento projectado, segundo documentação gráfica de Projecto, medido entre os eixos dos elementos ou dos pontos a ligar, descontando as peças especiais.
Critério de medição de obra: Medir-se-á o comprimento realmente executado segundo especificações de Projecto.

| Código | Un | Descrição | Rendimento | Preço | Importância |
|---|---|---|---|---|---|
| mt42coa100pb | m | Conduta oval de parede simples helicoidal de aço galvanizado, de 975x265 mm e 0,8 mm de espessura, com reforços, fornecida em tramos de 3 m, para instalações de ventilação e climatização. (material) | 1.05 | 12121.06 | 12727.113 |
| mt42coa190p | Ud | Repercussão, por m, de material auxiliar para fixação de condutas ovais de ar de 975x265 mm em instalações de ventilação e climatização. (material) | 1 | 1499.52 | 1499.520 |
| mo013 | h | Oficial de 1ª montador de condutas de chapa metálica. (mão de obra) | 0.06 | 136.52 | 8.191 |
| mo084 | h | Ajudante de montador de condutas de chapa metálica. (mão de obra) | 0.06 | 99.31 | 5.959 |
| % | % | Custos directos complementares | 2 % | 14240.783 | 284.816 |
|  |  | Custos directos |  |  | 14525.599 |

Resíduos:
- colocação: mt42coa100pb; factor de resíduo 0.0175282

## Recursos

**mt42coa100pb** m Conduta oval de parede simples helicoidal de aço galvanizado
Dados técnicos: Custo energético 78.525 MJ; Emissão de CO2 3.963 kg; Código LER 17 04 05; Massa do elemento 7.787 kg; Volume 0.003708 m3
Resíduos:
- embalagem: re170201 Madeira. (componente de resíduo); rendimento 0.012 kg; Código LER 17 02 01; Massa do elemento 1 kg; Volume 0.000909 m3
- embalagem: re170203 Plástico. (componente de resíduo); rendimento 0.003 kg; Código LER 17 02 03; Massa do elemento 1 kg; Volume 0.001667 m3
