# Válvula para radiador

- Propriedade do ficheiro: CYPE Ingenieros S.A.
- Formato: FIEBDC-3/2016
- Programa: Gerador de preços para construção civil. CYPE Ingenieros, S.A.
- Data: 19/04/2024
- Âmbito geográfico: Moçambique
- Moeda: MZN
- Custos indirectos: 3 %
- IVA: 17 %

## I Instalações

### IC Aquecimento, arrefecimento, climatização e A.Q.S.

#### ICS Sistemas de condução de água

**ICS077** Ud Válvula para radiador.
Detentor para radiador, de assento, de passagem em esquadria, com ligação roscada de 24x19 mm compatível com adaptadores para tubos multicamada e ligação de 1/2" de diâmetro com o radiador, com corpo de latão e guarnições de EPDM/HPF, com adaptador para ligação à compressão de tubo de 18 mm de diâmetro e 2 mm de espessura com rosca 24x19 mm. Inclusive elementos de montagem e acessórios necessários para o seu correcto funcionamento.
Inclui: Marcação. Colocação. Ligação. Verificação do seu correcto funcionamento.
Critério de medição de projecto: Número de unidades previstas, segundo documentação gráfica de Projecto.
Critério de medição de obra: Medir-se-á o número de unidades realmente executadas segundo especificações de Projecto.

| Código | Un | Descrição | Rendimento | Preço | Importância |
|---|---|---|---|---|---|
| mt38alb520a | Ud | Detentor para radiador, de assento, de passagem em esquadria, com ligação roscada de 24x19 mm compatível com adaptadores para tubos multicamada e ligação de 1/2" de diâmetro com o radiador, com corpo de latão e guarnições de EPDM/HPF. (material) | 1 | 796.74 | 796.740 |
| mt38alb500c | Ud | Adaptador para ligação à compressão de tubo de 18 mm de diâmetro e 2 mm de espessura com rosca 24x19 mm. (material) | 1 | 360.84 | 360.840 |
| mt38www012 | Ud | Material auxiliar para instalações de aquecimento e A.Q.S. (material) | 0.1 | 199.54 | 19.954 |
| mo004 | h | Oficial de 1ª instalador de aquecimento. (mão de obra) | 0.12 | 136.52 | 16.382 |
| mo103 | h | Ajudante de instalador de aquecimento. (mão de obra) | 0.12 | 99.12 | 11.894 |
| % | % | Custos directos complementares | 2 % | 1205.810 | 24.116 |
|  |  | Custos directos |  |  | 1229.926 |

## Recursos

**mt38alb520a** Ud Detentor para radiador
Dados técnicos: Custo energético 70.825 MJ; Emissão de CO2 4.935 kg
Resíduos:
- embalagem: re150101 Embalagens de papel e cartão. (componente de resíduo); rendimento 0.072 kg; Código LER 15 01 01; Massa do elemento 1 kg; Volume 0.001333 m3

**mt38alb500c** Ud Adaptador para ligação à compressão de tubo de 18 mm de diâmetro e 2 mm de espessura com rosca 24x19 mm
Dados técnicos: Custo energético 0.039 MJ; Emissão de CO2 0.061 kg
Resíduos:
- embalagem: re150101 Embalagens de papel e cartão; rendimento 0.072 kg
