# Válvula de equilíbrio

- Propriedade do ficheiro: CYPE Ingenieros S.A.
- Formato: FIEBDC-3/2016
- Programa: Gerador de preços para construção civil. CYPE Ingenieros, S.A.
- Data: 19/04/2024
- Âmbito geográfico: Moçambique
- Moeda: MZN
- Custos indirectos: 3 %
- IVA: 17 %

## I Instalações

### IC Aquecimento, arrefecimento, climatização e A.Q.S.

#### ICS Sistemas de condução de água

**ICS097** Ud Válvula de equilíbrio.
Válvula de equilíbrio estático, campo de regulação de 0,23 a 21,09 m³/h, com corpo de bronze, tomadas para medição de pressão, volante com 40 posições de ajuste, válvula de purga, ligações roscadas fêmea de 1 1/2" de diâmetro e temperatura máxima de 110°C.
Inclui: Marcação. Colocação. Ligação. Verificação do seu correcto funcionamento.
Critério de medição de projecto: Número de unidades previstas, segundo documentação gráfica de Projecto.
Critério de medição de obra: Medir-se-á o número de unidades realmente executadas segundo especificações de Projecto.

| Código | Un | Descrição | Rendimento | Preço | Importância |
|---|---|---|---|---|---|
| mt38sth116ee | Ud | Válvula de equilíbrio estático, campo de regulação de 0,23 a 21,09 m³/h, com corpo de bronze, tomadas para medição de pressão, volante com 40 posições de ajuste, válvula de purga, ligações roscadas fêmea de 1 1/2" de diâmetro e temperatura máxima de 110°C. (material) | 1 | 13224.85 | 13224.850 |
| mt38www012 | Ud | Material auxiliar para instalações de aquecimento e A.Q.S. (material) | 0.05 | 199.54 | 9.977 |
| mo004 | h | Oficial de 1ª instalador de aquecimento. (mão de obra) | 0.482 | 136.52 | 65.803 |
| % | % | Custos directos complementares | 2 % | 13300.630 | 266.013 |
|  |  | Custos directos |  |  | 13566.643 |

## Recursos

**mt38sth116ee** Ud Válvula de equilíbrio estático
Dados técnicos: Custo energético 0.041 MJ; Emissão de CO2 0.065 kg
Resíduos:
- embalagem: re150101 Embalagens de papel e cartão. (componente de resíduo); rendimento 0.077 kg; Código LER 15 01 01; Massa do elemento 1 kg; Volume 0.001333 m3
