# Depósito para A.Q.S

- Propriedade do ficheiro: CYPE Ingenieros S.A.
- Formato: FIEBDC-3/2016
- Programa: Gerador de preços para construção civil. CYPE Ingenieros, S.A.
- Data: 19/04/2024
- Âmbito geográfico: Moçambique
- Moeda: MZN
- Custos indirectos: 3 %
- IVA: 17 %

## I Instalações

### IC Aquecimento, arrefecimento, climatização e A.Q.S.

#### ICS Sistemas de condução de água

**ICS060** Ud Depósito para A.Q.S.
Depósito de aço vitrificado, de solo, 500 l, 740 mm de diâmetro e 2000 mm de altura, forro acolchoado com cobertura posterior, isolamento de poliuretano injectado livre de CFC e protecção contra corrosão mediante ânodo de magnésio. Inclusive válvulas de corte, elementos de montagem e acessórios necessários para o seu correcto funcionamento.
Inclui: Marcação. Colocação. Ligação. Verificação do seu correcto funcionamento.
Critério de medição de projecto: Número de unidades previstas, segundo documentação gráfica de Projecto.
Critério de medição de obra: Medir-se-á o número de unidades realmente executadas segundo especificações de Projecto.

| Código | Un | Descrição | Rendimento | Preço | Importância |
|---|---|---|---|---|---|
| mt38csg060g | Ud | Depósito de aço vitrificado, de solo, 500 l, 740 mm de diâmetro e 2000 mm de altura, forro acolchoado com cobertura posterior, isolamento de poliuretano injectado livre de CFC e protecção contra corrosão mediante ânodo de magnésio. (material) | 1 | 106539.95 | 106539.950 |
| mt37sve010e | Ud | Válvula de esfera de latão niquelado para enroscar de 1 1/4". (material) | 2 | 1594.51 | 3189.020 |
| mt38www011 | Ud | Material auxiliar para instalações de A.Q.S. (material) | 1 | 137.78 | 137.780 |
| mo004 | h | Oficial de 1ª instalador de aquecimento. (mão de obra) | 1.205 | 136.52 | 164.507 |
| mo103 | h | Ajudante de instalador de aquecimento. (mão de obra) | 1.205 | 99.12 | 119.440 |
| % | % | Custos directos complementares | 2 % | 110150.697 | 2203.014 |
|  |  | Custos directos |  |  | 112353.711 |

## Recursos

**mt38csg060g** Ud Depósito de aço vitrificado
Dados técnicos: Custo energético 5624.893 MJ; Emissão de CO2 233.316 kg
Resíduos:
- embalagem: re150101 Embalagens de papel e cartão. (componente de resíduo); rendimento 2.175 kg; Código LER 15 01 01; Massa do elemento 1 kg; Volume 0.001333 m3
- embalagem: re170201 Madeira. (componente de resíduo); rendimento 0.606 kg; Código LER 17 02 01; Massa do elemento 1 kg; Volume 0.000909 m3

**mt37sve010e** Ud Válvula de esfera de latão niquelado para enroscar de 1 1/4"
Dados técnicos: Custo energético 1282.649 MJ; Emissão de CO2 86.201 kg
Resíduos:
- embalagem: re150101 Embalagens de papel e cartão; rendimento 0.072 kg
