# Concentrador de dados para contadores de energia ou de água

- Propriedade do ficheiro: CYPE Ingenieros S.A.
- Formato: FIEBDC-3/2016
- Programa: Gerador de preços para construção civil. CYPE Ingenieros, S.A.
- Data: 19/04/2024
- Âmbito geográfico: Moçambique
- Moeda: MZN
- Custos indirectos: 3 %
- IVA: 17 %

## I Instalações

### IC Aquecimento, arrefecimento, climatização e A.Q.S.

#### ICX Dispositivos de controlo centralizado

**ICX050** Ud Concentrador de dados para contadores de energia ou de água.
Concentrador de dados para leitura à distância dos contadores de energia ou de água de um máximo de 20 habitações, com bus de comunicação M-Bus, ecrã e teclado, montagem em calha DIN, de 105x94x58 mm. Totalmente montado, ligado e testado.
Inclui: Marcação. Colocação e fixação dos elementos. Ligação.
Critério de medição de projecto: Número de unidades previstas, segundo documentação gráfica de Projecto.
Critério de medição de obra: Medir-se-á o número de unidades realmente executadas segundo especificações de Projecto.

| Código | Un | Descrição | Rendimento | Preço | Importância |
|---|---|---|---|---|---|
| mt38alb735a | Ud | Concentrador de dados para leitura à distância dos contadores de energia ou de água de um máximo de 20 habitações, com bus de comunicação M-Bus, ecrã e teclado, montagem em calha DIN, de 105x94x58 mm. (material) | 1 | 149830.37 | 149830.370 |
| mt35cun200a | m | Cabo bus blindado de 2 fios, de 1 mm² de secção por fio (material) | 30 | 47.51 | 1425.300 |
| mo005 | h | Oficial de 1ª instalador de ar condicionado. (mão de obra) | 1.222 | 136.52 | 166.827 |
| mo104 | h | Ajudante de instalador de ar condicionado. (mão de obra) | 1.222 | 99.12 | 121.125 |
| % | % | Custos directos complementares | 2 % | 151543.622 | 3030.872 |
|  |  | Custos directos |  |  | 154574.494 |

Resíduos:
- colocação: mt35cun200a Cabo bus blindado de 2 fios, de 1 mm² de secção por fio; factor de resíduo 0.0165

## Recursos

**mt38alb735a** Ud Concentrador de dados para leitura à distância dos contadores de energia ou de água de um máximo de 20 habitações
Dados técnicos: Custo energético 1.157 MJ; Emissão de CO2 1.822 kg
Resíduos:
- embalagem: re150101 Embalagens de papel e cartão. (componente de resíduo); rendimento 2.143 kg; Código LER 15 01 01; Massa do elemento 1 kg; Volume 0.001333 m3

**mt35cun200a** m Cabo bus blindado de 2 fios, de 1 mm² de secção por fio
Dados técnicos: Custo energético 3.353 MJ; Emissão de CO2 0.119 kg; Código LER 17 04 11; Massa do elemento 0.09 kg; Volume 0.00006 m3
Resíduos:
- embalagem: re150101 Embalagens de papel e cartão; rendimento 0.065 kg
