# Detector de vibração, electrónico

- Propriedade do ficheiro: CYPE Ingenieros S.A.
- Formato: FIEBDC-3/2016
- Programa: Gerador de preços para construção civil. CYPE Ingenieros, S.A.
- Data: 20/04/2024
- Âmbito geográfico: Moçambique
- Moeda: MZN
- Custos indirectos: 3 %
- IVA: 17 %

## I Instalações

### ID Segurança

#### IDE Detectores vibração

**IDE010** Ud Detector de vibração, electrónico.
Detector de vibração electrónico, com controlo automático de sensibilidade, indicação do nível de vibração, contador de impulsos, discriminação de falsos alarmes e memória de alarme, contacto normalmente encerrado, sensibilidade regulável, possibilidade de ligação até três detectores escravos e protecção anti-abertura. Instalação em porta ou janela. Inclusive elementos de fixação.
Inclui: Marcação. Fixação à superfície suporte. Montagem, ligação e verificação do seu correcto funcionamento.
Critério de medição de projecto: Número de unidades previstas, segundo documentação gráfica de Projecto.
Critério de medição de obra: Medir-se-á o número de unidades realmente executadas segundo especificações de Projecto.

| Código | Un | Descrição | Rendimento | Preço | Importância |
|---|---|---|---|---|---|
| mt41ing090 | Ud | Detector de vibração electrónico, com controlo automático de sensibilidade, indicação do nível de vibração, contador de impulsos, discriminação de falsos alarmes e memória de alarme, contacto normalmente encerrado, sensibilidade regulável, possibilidade de ligação até três detectores escravos e protecção anti-abertura, para instalar em portas e janelas. Inclusive elementos de fixação (material) | 1 | 9674.19 | 9674.190 |
| mo006 | h | Oficial de 1ª instalador de redes e equipamentos de detecção e segurança. (mão de obra) | 0.24 | 136.52 | 32.765 |
| mo105 | h | Ajudante de instalador de redes e equipamentos de detecção e segurança. (mão de obra) | 0.24 | 99.12 | 23.789 |
| % | % | Custos directos complementares | 2 % | 9730.744 | 194.615 |
|  |  | Custos directos |  |  | 9925.359 |
